# Erneuerung Seckenheim
Angebotsaufforderung (GAEB DA XML 3.1, DA83)
Währung: EUR
Erstellt mit: G&W CALIFORNIA PRO, CALIFORNIA PRO V15.1.02, 17.04.2026

## Vorbemerkungen 01 (neue Version 2025)
Vorbemerkungen
zur
Ausschreibung
von
Lichtsignalanlagen

Inhaltsverzeichnis
1  Umfang der Leistungen
1.1  Materiallieferung und Lagerung
1.2  Tiefbauarbeiten
1.3  Stromzuführung
1.4  Dokumentation
2  Leistungsbeschreibung zur Kommunikation zwischen Zentrale und LSA-Steuergerät
2.1  Vorhandene Verkehrsrechnerzentralen
2.2  Ansteuerungsverfahren der Steuergeräte "SV"
2.3  Kommunikation zwischen Zentrale und LSA-Steuergerät
2.3.1  SITRAFFIC CANTO
2.3.2  Fernüberwachung von Steuergeräten mittels Remote I/O-Server
2.3.3  Übertragung von Sondermeldungen
3  Leistungsbeschreibung der Steuergeräte für LSA der Stadt Mannheim
3.1  Allgemeine Anforderungen
3.2  Konstruktiver Aufbau
3.2.1  Mikroprozessorgesteuerte Signalsicherung
3.2.2  Überwachungseinrichtungen
3.2.3  Spezielle Geräteanforderungen und Steuerfunktionen
3.2.4  Detektorfunktionen
3.3  Bedienteil
3.4  Diagnosemittel
3.5  Versorgung
3.6  Funktionstest
3.7  Anschluss der Signalsteuergeräte an die Verkehrsrechnerschnittstelle
3.8  Übertragungsstörung
3.9  Softwareerstellung
3.10  ÖPNV-Bevorzugung
3.11  Ausbildung / Schulung
4  FAQ'S
5  Pflichtenheft VTU (Anlage 1)

1  Umfang der Leistungen
1.1  Materiallieferung und Lagerung
Das Angebot umfasst die Lieferung und betriebsfertige Montage der Lichtsignalanlage.
Alle Anlagenteile sind "frei Baustelle" zu liefern. Bei Lieferung des Steuergerätesockels an die Erdbaufirma muss dieser eindeutig gekennzeichnet werden.
Ein Anspruch auf Herstellung der Signalanlage in einem Zuge besteht nicht.
1.2  Tiefbauarbeiten
Die Tiefbauarbeiten werden vom Auftraggeber separat vergeben. Sie umfassen die noch erforderlichen Straßenbau- und Rohrverlegungsarbeiten einschließlich der Kabelschächte, das Aufstellen der Signalmaste inklusive Fundament, das Setzen der Gerätesockel, das Verlegen der Banderder, sowie das Schneiden, Verlegen und Vergießen der Induktionsschleifen.
1.3  Stromzuführung
Die Stromzuführung bis zum Übergabepunkt  übernimmt das zuständige EVU nach Abstimmung mit dem AG. Der Stromanschluss wird vom AG beantragt.
1.4  Dokumentation
Dem AG sind vor Baubeginn Unterlagen zu übergeben, die eine Auswertung der Umsetzung der Aufgabenstellung/Verkehrstechnische Unterlage (VTU) gestatten.
Spätestens 3 Arbeitstage vor der Inbetriebnahme der LSA ist dem AG ein Test der Umsetzung der bestätigten Ausführungsunterlagen in den Räumen des AG zu ermöglichen. Zur Inbetriebnahme der LSA ist dem AG eine Dokumentation der technischen Lösung
-  Aufbau Steuerteil
-  Aufbau Außenanlage
-  Nachweise sicherheitstechnischer Belange
-  Ausführung Software
-  Versorgungsliste
-  Herstellervorschriften
in 3-facher Ausfertigung auf Papier und als Datei per Mail oder CD (alle Daten zur PC-gestützten Versorgung und Aktualisierung der Dokumentation) zu übergeben. Die Dateien müssen in einem Format der MS-Office-Produktfamilie oder in MS-Visio übergeben werden.
Alle Unterlagen sind in deutscher Sprache zu erstellen. Abkürzungen und Kennzeichnungen dürfen nur mit Schriftzeichen des aktuellen deutschen Alphabets und arabischen Ziffern vorgenommen werden.

2  Leistungsbeschreibung zur Kommunikation zwischen Zentrale und LSA-Steuergerät
2.1  Vorhandene Verkehrsrechnerzentralen
Bei dem verkehrstechnischen Steuerungssystem der Stadt Mannheim handelt es sich um ein zentral organisiertes Verkehrsrechnerkonzept mit einer Hauptzentrale und zwei Unterzentralen, im Folgenden abgekürzt durch VSR. In der Hauptzentrale ist der Verkehrsrechner, in den Unterzentralen sind die steuernden Einheiten, jeweils mit Ersatzzentrale, untergebracht; Hersteller des Verkehrsrechnersystems ist die Fa. Siemens AG.
Der VSR ermöglicht die Überwachung, Bedienung und Versorgung der zentralen Einheiten und der lokalen Lichtsignalanlagen. Damit ist die gesamte, stadtweite Verkehrssignalisierung von der Verkehrsleitzentrale aus steuer- und überwachbar.
2.2  Ansteuerungsverfahren der Steuergeräte "SV"
Zur Ansteuerung der Steuergeräte wird das Verfahren "SV" verwendet. Im Ansteuerungsverfahren "SV" werden die Steuerungsbefehle sekundenweise dezentral gebildet. Dieses Ansteuerungsverfahren ist so organisiert, dass wesentliche Teile der Steuerung in die Steuergeräte verlagert sind. Dazu gehören die sekundenweise Abarbeitung des Signalprogramms und der verkehrsabhängigen Funktionen. Die übergeordneten Steuerungsaufgaben bestehen zum Beispiel in der Gruppierung der Knoten, der Signalprogrammauswahl und der Synchronisierung der (örtlich abgearbeiteten) Signalprogramme.
2.3  Kommunikation zwischen Zentrale und LSA-Steuergerät
2.3.1  SITRAFFIC CANTO
Die Übermittlung von Befehlen, Meldungen und Fernversorgungsdaten zwischen dem VSR und den Knotenpunktgeräten erfolgt über das Datenübertragungssystem SITRAFFIC Canto.
Die bei der Stadt Mannheim genutzten Canto Kommunikationsprofile sind:
-  Canto E (Ethernet, inkl. Partyline)
-  Canto G (GPRS)
Alle Profile erlauben eine zentrale Steuerung (z.B. makroskopische Verfahren, strategische Maßnahmen, Wellenschaltungen), wie auch eine Lieferung von verkehrstechnischen Daten der Steuergeräte (aggregierte Messwerte und Rohmesswerte / Prozessdaten). Alle Schaltungen werden innerhalb weniger Sekunden an die Steuergeräte übermittelt, so dass auch größere Knotengruppen synchron beeinflusst werden können.
Die Echtzeiterfassung von wählbaren Detektormesswerten ist Voraussetzung für eine verkehrsabhängige Netzsteuerung. Die Detektormesswerte müssen im VSR archiviert und statistisch ausgewertet werden können (tabellarisch und grafisch).
2.3.1.1  Canto E
Das Übertragungsprotokoll unterstützt standardmäßig eine Vernetzung über den Ethernet-Standard. Dabei werden, je nach Standort der Anlage, derzeit übliche Medien (LWL, OTN, DSL, Internet, Funk) genutzt, die eine permanente TCP/IP- bzw. UDP/IP-Kommunikation ermöglichen. Des Weiteren ist eine Kombination aller Medien untereinander möglich, um spezifische Besonderheiten bzw. künftige Anforderungen flexibel abdecken zu können.
Folgende Eigenschaften sind bei der Vernetzung einzuhalten:
-  Das IT-Netz in Richtung Steuergeräte kann ohne Einschränkung geroutet ausgelegt sein.
-  Zwischen dem Instationnetz (Zentrale) und Outstationnetz (Steuergeräte) kann eine Firewall zum Schutz der Zentrale dazwischengeschaltet werden. Die Firewall öffnet max. 1 Port für die Outstation-Kommunikation.
-  Der IP-Adressraum der Steuergeräte wird im Outstation-Teilnetz getrennt vom Zentralennetz verwaltet. Das Outstation-Netz kann dabei einen separaten DHCP- und DNS-Server besitzen, die logistisch nicht vom Zentralennetz beeinflusst werden. In diesem Fall muss dabei das Steuergerät die IP-Adresse vom DHCP-Server übernehmen und den DNS-Server verwenden können.
Adernsparende Standleitung
Sind im Kabelnetz zu wenige Aderpaare verfügbar, unterstützt die Kommunikationslösung eine Mehrfachnutzung der Kupferverbindung. Es sind bis zu 16 Steuergeräte an einem Aderpaar anschließbar. Jedes steuergeräteseitige Modem benötigt zugleich eine Repeaterfunktionen und kann damit die Leitungslänge aktiv beeinflussen. Zwischen jedem Modemgerät muss ein Abstand von min. 3,5 km (bei 0,6mm-Adern) bzw. min. 5 km (bei 0,8mm-Adern) Leitungslänge möglich sein. Die Datenrate soll sich je nach Leitungsqualität und Kabellänge zwischen 512 kBit/s und 2048 kBit/s bewegen, um eine ausreichende Bandbreite für Rohmesswerte zu gewährleisten.
2.3.1.2  Canto G
Bei drahtlosen Steuergeräteanschaltungen sind zentralenseitig Antennen bzw. Funkgeräte anszuschließen, da der GSM-Empfang im Zentralenumfeld meist unzureichend ist. Die städtische Lösung ist zentralenseitig deshalb ethernetbasiert. Über eine Firewall wird eine Internetverbindung zu dem Funkprovider genutzt. Zur Kommunikation mit den Steuergeräten reicht die Freischaltung von 1 Portadresse, die von der Zentrale vorgeben werden kann.
Die Funkverbindung kann geräteseitig über GPRS/UMTS erfolgen. Dabei werden auch Provider unterstützt, die eine Network Adress Translation (NAT) zwischen Internet und GPRS-Zugang betreiben.
2.3.2  Fernüberwachung von Steuergeräten mittels Remote I/O-Server
Die Detektion von Sondermeldungen bzw. das Schalten von Ausgängen erfolgt im Verkehrsrechner SITRAFFIC Scala bzw. im Service- und Alarm-Management (SAM) über eine Ethernet-Lösung der Fa. MOXA. Der Treiber für das Modul ioLogik E2210 ist im SAM integriert. Jedes dieser I/O-Module besitzt 12 Eingänge und 8 Ausgänge.
Mit Hilfe dieser Lösung ist die Fernüberwachung einer Lichtsignalanlage realisiert. Im Steuergerät werden die zu übertragenden Meldungen (z.B. Betrieb, Störung, Feuerwehreingriff) als potentialfreie Kontakte zur Verfügung gestellt und über ein Fernmeldekabel an den nächsten Rechnerstandort übertragen. Dort werden diese potentialfreien Meldungen auf die Eingänge des I/O-Moduls aufgelegt und im Verkehrsrechnernetz bereitgestellt.
Für jeden Eingang ist im SAM des SITRAFFIC Scala ein entsprechender LSA-spezifischer Meldetext versorgt. Beim Eintreffen der jeweiligen Meldung wird dann der entsprechende Text generiert und im Betriebsmeldearchiv (BEMA) eingetragen.
Anhand dieser Meldungen werden dann weitere Aktivitäten abgeleitet, wie z.B. bei einer Störung die Anschaltung eines akustischen und optischen Alarms.
Bei reiner Fernüberwachung mittels Remote I/O-Server ist ein SITRAFFIC Canto Anschluss zunächst nicht erforderlich, eine Nachrüstung muss jedoch zu einem späteren Zeitpunkt möglich sein.
Folgende Betriebszustände müssen in der Regel übertragen werden:
-  Betrieb
-  Störung
-  Aus
Die Übertragung erfolgt dann über 3 Adern je Steuergerät.
2.3.3  Übertragung von Sondermeldungen
Unabhängig von der gewählten Kommunikationsart zwischen Zentrale und Steuergerät müssen Sondermeldungen, gemäß der VTU wie z. B. Detektorstörung, USV-Überwachung oder Bahneingriff über jeweils eine Fernmeldeader übertragen werden können.

3  Leistungsbeschreibung der Steuergeräte für LSA der Stadt Mannheim
3.1  Allgemeine Anforderungen
Das Steuergerät muss in seinem funktionstechnischen Ablauf den vom Eigenbetrieb 76 Stadtraumservice Sachgebiet Verkehrssignaltechnik der Stadt Mannheim genehmigten Unterlagen, erstellten Programmen und Softwaremodulen entsprechen und vor Inbetriebnahme in der vorhandenen Testumgebung auf Funktionsfähigkeit überprüft werden können.
Hierzu zählen der Signalplan, die Zwischenzeitmatrix, die Versorgung der Signalsicherung, die Signalzeitenpläne, Phasenübergangspläne, die Ablauflogik und Softwareversorgung (Programmablaufpläne bzw.  vorgaben und deren Umsetzung).
Das Steuergerät ist in vollelektronischer Mikrocomputertechnologie auszuführen. Alle Anlagenteile sind so aufzubauen, dass Funkstörungen im Wohnbereich vermieden werden (s. EN 55022).
Die Anschluss-Nennspannung beträgt 230 V (+- 10 %), 50 Hz (Nennspannung nach Norm DIN EN 60038). Innerhalb der genannten Spannungstoleranz muss das Gerät einwandfrei arbeiten.
Die Haltezeit bei Netzausfall beträgt mindestens 20 ms, bei Überschreitung von 100 ms muss die automatische Abschaltung der Anlage erfolgen. Bei Netzwiederkehr schalten die Geräte automatisch über einen definierten, verkehrstechnisch unbedenklichen Zustand (Einschaltbild wird vorgegeben) und einer wählbaren Verzögerung wieder ein.
Das Steuergerät muss in der Regel bis zu 32 Signalgruppen und bis zu 96 Detektoren realisieren können.
Bei Lichtsignalanlagen für reine Fußgängerüberwege kann die Ausbaumöglichkeit auf 4 Signalgruppen und 16 Detektoren reduziert werden.
In Ausnahmefällen, die im LV beschrieben sind, muss das Steuergerät bis zu 48 getrennte Signalgruppen ansteuern können.
Die Signallampen müssen mit elektronischen Lampenschaltern oder in Einzelfällen mit Nullstrom-Lampenschaltern angesteuert werden.
Bei Neuanlagen werden Signalgeber in LED-Technik nach Vorgabe eingesetzt.
Das Gerät muss folgende Betriebsarten erlauben:
-  Zentralenbetrieb
-  Ortsbetrieb mit Jahresautomatik über Funkuhr
-  Handbetrieb
-  Verkehrsabhängiger Betrieb im Orts-/Zentralenbetrieb
-  Gelb-Blinken und Störungsblinken
-  Alles  Rot - Schaltung
-  Not-Aus
Das Steuergerät muss über eine LCD-Anzeige verfügen. An ihr können der aktuelle Betriebszustand und im Störungsfall der aufgetretene Fehler mit Art- und Ortsangabe im Klartext abgelesen werden. Bei verkehrsabhängigem Betrieb ist der aktuelle logische Zustand (z. B. laufende Phase, gewünschte Phase) anzuzeigen.
Alle elektronischen Baugruppen sind in einem "Baugruppen-/Geräteverzeichnis" aufzulisten. Bei Neuentwicklungen ist die Abwärtskompatibilität bis zum Entwicklungsstandard beim Betreiber zu benennen. Notwendige Arbeitsanweisungen zur Nachrüstung sind beizufügen.
3.2  Konstruktiver Aufbau
Allgemein
Der Steuergeräteschrank ist 2-teilig auszuführen. Je ein Schrankteil ist für das Steuergerät und das EVU-Teil vorzusehen. Beide Teile müssen von außen über eine gesonderte Tür zugänglich sein.
Werden Anforderungseinrichtungen für mehrere Kreuzungsanlagen ausgewertet, so kommt zusätzlich ein 1türiger Schaltgeräteschrank zum Einsatz. In diesem Schrank sitzen dann die Zählertafel und die Auswerteeinrichtungen, welche mehrfach ausgewertet werden.
Jede Tür bzw. Klappe muss durch einen gesonderten Schlüssel zu öffnen sein. Ein Generalschlüssel für alle Türen ist vorhanden. Es ist die Schließanlage der Stadt Mannheim Eigenbetrieb 76 zu verwenden. Alle Schlösser sind mit einer Schutzkappe mit Schnappverschluss zu versehen.
Die Schränke müssen die in der DIN EN 50556 geforderten technischen, klimatischen bzw. statischen Eigenschaften erfüllen.
Der Geräteeinsatz ist mit Rahmen zur Aufnahme der Flachbaugruppen auszuführen. Die Verdrahtung der Baugruppen ist in Plattertechnik zu realisieren. Im Geräteeinsatz sind genügend freie Einbauplätze für Zusatzbaugruppen, wie z. B. Relaisbaugruppen vorzusehen. Der Einbau systemfremder Baugruppen im Europakartenformat ist zu ermöglichen. Erfolgt der Zentralenanschluss nicht über Sitraffic CANTO, ist zur Fernversorgung und Diagnose ein Wählmodem einzubauen, sofern im LV angegeben. Spezielle Angaben sind den Verkehrstechnischen Unterlagen zu entnehmen.
Die knotenpunktspezifische Anpassung erfolgt per Verdrahtung und Software.
Alle Anschlüsse der Signale, sowie alle Ein- und Ausgänge (Detektoren und Weitermeldungen) am Steuergerät müssen zur schnellen Fehlereingrenzung mit Trennklemmen ausgestattet sein. Es sind Federtrennklemmen einzusetzen.
Alle Ein- und Ausgänge sind entweder optisch (LED) auf den zugehörigen Baugruppen oder auf dem Bedienfeld eindeutig zuordenbar darzustellen.
Null- und Schutzleiter sind entsprechend den Anschlüssen der Außenanlage sortiert anzuordnen. Alle Klemmstellen sind zu dokumentieren. Zusätzlich ist für jede Anschlussklemme der Signale ein Steckanschluss für Messgeräte vorzusehen.
Die bauliche Trennung vom Netzanschluss zum Steuerteil und zur Signalsicherung ist sicherzustellen. Die Führung von Starkstrom- und Schwachstromleitungen ist getrennt auszuführen.
Ein Blitzschutz am Netzanschluss und an allen Ein- und Ausgängen des Steuergerätes ist vorzusehen. Es dürfen nur Bauteile bzw. Baugruppen verwenden werden, deren Verfügbarkeit mindestens 10 Jahre nach Inbetriebnahme des Steuergerätes noch gegeben ist.
3.2.1  Mikroprozessorgesteuerte Signalsicherung
Das Steuergerät muss mit einer mehrkanaligen redundanten Signalsicherung ausgerüstet sein. Alle sicherheitsrelevanten Bauteile müssen redundant aufgebaut sein. Diese Signalsicherung ist eine vom Steuercomputer des Signalsteuergerätes unabhängige Einheit mit folgenden Eigenschaften:
Abschaltung bei gefährdenden Signalisierungszuständen gemäß RILSA Ausgabe 2015:
-  Abschaltung bei Unterschreitung einer Mindest-Freigabezeit oder Zwischenzeit
-  Meldung von zulässigen aber widersprüchlichen Signalbildern wie z. B. Grün und Rot gleichzeitig an einem Signalgeber
-  Meldung von defekten Lampen, deren Ausfall noch nicht gefährdend ist (zur Erhöhung der Verfügbarkeit der Anlage)
-  Möglichkeiten der Alarmklassifizierung in PRIMÄR-(=Abschaltung) oder SEKUNDÄR-(=Meldung) Alarm
-  Überwachung von Blinksignalen
-  Der Beginn von Rot/Gelb kann zum Grün einer anderen Signalgruppe als feindlich definiert werden.
-  Abschaltung nur eines Teilbereiches einer Kreuzung, in dem ein gefährdendes Signalbild aufgetreten ist. Die Definition dieser Teilknoten (mindestens 3) erfolgt per Software.
-  Abschaltung bei Ausfall von überwachten Gelblampen im Zusammenhang mit Stadtbahn-Vorsignalen
Die Parametrierung der Signalsicherung erfolgt im Anwendungsfall menügeführt auf einem handelsüblichen, tragbaren Personal Computer. Die Versorgungssoftware enthält Sicherungsroutinen und Plausibilitätskontrollen, womit die eingegebenen Daten auf Vollständigkeit und logischer Richtigkeit überprüft werden.
Die Definition und Versorgung der Signalsicherung muss durch das Personal der Stadt Mannheim mit einem gegebenenfalls zu liefernden Versorgungsprogramm möglich sein. Die Umsetzung der Signalsicherung in die Geräte muss gewährleistet werden und die Prüfung der Signalsicherung im laufenden Betrieb muss möglich sein.
3.2.2  Überwachungseinrichtungen
Des Weiteren sollen folgende Überwachungseinrichtungen vom Steuergerät realisiert sein:
-  Überwachung der internen Spannungsversorgungen,
-  Überwachung der internen Taktgebung,
-  Umlaufzeitüberwachung
(nach einer zu definierenden Zeit besteht die Möglichkeit, dass die Anlage selbständig abschaltet bzw. auf "Gelb-Blinken" in den untergeordneten Richtungen umschaltet),
-  Mindest-Freigabezeiten und Zwischenzeiten werden vom Steuercomputer getrennt überwacht und bei Verletzung gemäß Vorgabe reagiert,
-  Lampenüberwachung: Alle Lampen; Unterscheidung nach Sekundär- und Primärausfall; Fehlerspannung von außen bzw. Potentialverschleppung.

3.2.3  Spezielle Geräteanforderungen und Steuerfunktionen
Folgende Steuerfunktionen müssen vom Gerät realisiert werden. Die Aufgabenstellung wird durch das Leistungsverzeichnis und die Verkehrstechnischen Unterlagen vorgegeben.
-  Gerät mit internen Lampenschaltern und Detektorkennung:
Anzeige des Signalisierungszustandes mit LEDs an den Schalterbaugruppen. Die Versorgung der Signalgeber erfolgt mit Kupferkabel über Mastverteiler oder ohne weitere Klemmstellen und Muffen bis zum Klemmblock.
-  Gelb-Blinken im Aus-Zustand, Zuordnung auf beliebige Signalgruppen.
-  Alle Signalfolgen sind möglich
-  Blinksignale mit 1 oder 2 Hz-Takt; Wechselblinken (Springlicht) ist möglich
-  Steuerung der Signalgruppen mit netzsynchronem Sekundentakt
-  Teilkreuzungsbetrieb mit getrennter Ein- und Aus-Schaltung
-  Ein-/Ausschalten über definierte, getrennt versorgbare Signalbilder
-  Alle Ein- und Ausschaltprozeduren möglich
-  Fern-Ein-/Aus-Schaltung von Zentrale und Gerät
-  Definiertes Abschalten im Fehlerfall
-  Koordinierte Einschaltung und Synchronisierung
-  Örtlicher Betrieb mit 8 wählbaren Signalprogrammen, jedes Signalprogramm kann entweder in Festzeit ablaufen oder verkehrsabhängig modifiziert sein.
-  Alles  Rot  Schaltung
-  Zusätzliche Freigabe einzelner Signalgruppen innerhalb der Signalprogramme und Erlaubnisbereiche muss ermöglicht werden.
-  Verkehrsabhängiger Betrieb  örtlich wie auch zentralgesteuert; Einsatzpunktsteuerung mit dezentraler Modifikation
-  Signalprogramm - Umschaltverfahren über GSP (günstigster Schaltpunkt)
-  Signalprogramm-Auswahl per Funkuhr, Bedienteil und Wochenautomatik lokal, zentral sowie verkehrsabhängig
-  Handsteuerung mit zyklischem Phasenablauf erfolgt vom Bedienteil
-  Verschiedene Arten der Zeitbildung (Funkuhr, Netzfrequenz, Quarzzeit)
-  Schutz des Datenspeichers gegen ungewolltes Überschreiben
-  Schutz vor Datenverlust bei Netzausfall durch langlebige Batterien auf der Speicherbaugruppe
-  Das Gerät muss als Satellit oder als Kommandogerät in eine Gruppensteuerung eingebunden werden können
-  Im Grundprogramm der Steuergeräte ist ein Interpreter für die verkehrs- und signaltechnisch orientierte Programmiersprache wie z. B. TL-PDM oder einer gleichwertigen verkehrstechnischen Programmiersprache zu integrieren. Mit dieser Programmiersprache müssen alle verkehrstechnischen Anforderungen freizügig formuliert werden können (nicht für parametrierbare Steuerungen).
-  Der Zentralenanschluss ist in adersparender Technik über 1 Doppelader mit dem vorhandenen Signalelement SITRAFFIC Canto des Verkehrsrechners zu realisieren (maximale Übertragungslänge in einem Standard-Fernmeldekabel ca. 10 km)
-  Wechsel der Betriebsart bei Übertragungs- oder Zentralenfehler in den örtlichen Wochenautomatik-Betrieb oder Ausschalten, automatische Wiedereinschaltung nach Geräte - Ein
-  Die Streckenkoordinierung ist bei Zentralenstörung über Funkuhr örtlich sicherzustellen (Synchronität herstellen)
-  Mindestforderungen für Tagebuch-Rückmeldungen an den VSR bzw. an das Betriebstagebuch im Gerät, jeweils mit Datum und Uhrzeit:
•  Gerät ein-/ausgeschaltet
•  Aderbruch
•  Signalsicherungsstörung
•  Gerätestörung und die Störungsart
•  Lampenausfall mit Lampenkennung (primär und sekundär) sowie Teilknotenausfall
•  Zwischenzeitfehler
•  Mindestgrünzeitfehler
•  Detektorfehler mit Kennung
•  DCF gestört
•  Verkehrsabhängiger Betrieb durch Bedien- und Versorgungshandlungen
•  4 Sondermeldungen
  sowie alle Kombinationen mehrerer Fehler gleichzeitig.
-  Alle Betriebs- und Fehlermeldungen sind im Gerät zu speichern. Das Betriebstagebuch muss lokal durch geeignete Geräte, z. B. Notebook, oder zentral vom Verkehrsrechner abgefragt werden können. Gleiches gilt für ÖPNV- Daten.
-  ÖPNV-Datenerfassung
-  Online-Ausgabe der Signalisierungs- bzw. Detektorzustände vor Ort oder zentral am VSR
-  Übertragungsmöglichkeit der Detektorwerte zur Zentrale
-  Dezentrale Messwertaufbereitung
-  Zur Archivierung der folgenden Daten muss ein batteriegepufferter Datenspeicher mit mindestens 4 MB, vorhanden sein:
•  Signalisierung
•  Betriebstagebuchdaten
•  Messwerte, z. B. 1/4 Std. Werte etc.
•  ÖPNV- Daten
3.2.4  Detektorfunktionen
Die Auswertebaugruppen haben folgende Detektorfunktionen zu erfüllen:
-  Bei Detektoren, deren Werte an übergeordnete Steuerungseinrichtungen oder an andere Lichtsignalanlagen übergeben werden, muss gewährleistet sein, dass die Übertragung auch bei gestörter oder abgeschalteter LSA erfolgt
-  Detektoreingänge müssen durch Logik auf Dauerbelegung überwacht werden können. Die Parametrierung nach belegt (Kontakt geschlossen) bzw. nicht belegt (Kontakt offen) ist notwendig. Die kleinste Einheit zur Programmierung der Überwachung auf Dauerbelegung im Minutenraster beginnend bei 1 bis mindestens 240 Minuten
-  alle Detektoren mit variablen Messkriterien
-  Erfassungsabstand in 10 ms Abständen
-  Sekündliche Berechnung der Grundmesswerte Zählung und Belegung
-  Messarten sind: Zählung, Belegungsmessung in Vielfachen von 10 ms bzw. Messen einer Anforderung (Dauer) oder der Zeitlücke in Vielfachen von 10 ms
-  Sekündliche Mittelwertbildung der Belegungsimpulse je Zeitintervall (Verkehrsstärke) mit veränderbaren Glättungsfaktoren
-  Sekündliche Glättung eines 10 ms Belegungswertes durch exponentiellen Ausgleich
-  Anforderungen können als Einzel- oder Mehrfachanforderung bzw. durch deren Kombination durch die Logik vorgegeben werden.
-  Sekündliche Freigabezeitbemessung durch Zeitlücken- und Belegungsgradmessung und deren Be- und Auswertung in der verkehrsabhängigen Steuerung
-  Verkehrsabhängige Signalprogrammauswahl durch exponentielles Ausgleichsverfahren. Messwertdaten sind Fahrzeuganzahl und Detektorbelegung, Vergleichsintervall wählbar zwischen 90 s, umlaufabhängig oder andere Zeiteinheit. Der Detektorerfassungsabstand beträgt 100 ms.
-  Infrarot-, Radar-, Video- und Ultraschalldetektor anschließbar
-  Auswertung potentialfreier Kontakte (Schalter, Optokoppler u.ä.) Kontakt geschlossen bedeutet, der Detektoreingang wird auf 0V Steuerteil Potential geschaltet
-  Detektorbaugruppen mit erweiterten Funktionen müssen anschließbar sein. Die zusätzlichen Daten sind:
•  Fahrzeugarten-Unterscheidung
•  Geschwindigkeit
•  Fahrtrichtung
•  Fahrradanforderung
•  Kfz-Belegung
•  Stau
•  Störung mit gesondertem Ausgang
3.3  Bedienteil
Das Bedienteil ist im Steuergeräteteil mit getrennter Schließung zu integrieren. Das Bedienteil muss über einen Türkontakt zur Protokollierung der Türöffnungen verfügen. Die Bedienung erfolgt mit Druckschaltern, die gegenseitig auslösend bzw. verriegelt sind und denen jeweils eine Leuchtdiode als Zustandsanzeige zugeordnet ist.
Das Bedienteil schaltet folgende Funktionen:
-  Ein/Aus
-  Betriebsartenwahl (zentral/örtlich)
-  Signalprogrammauswahl (8 Programme)
-  Handsteuerung mit Fortschalttaste/Anzeige der Phase
-  Alles Rot
-  Not/Aus
Die Funktionen des Bedienteils sind mit der transportablen Service- / Wartungseinrichtung ebenfalls zu ermöglichen.
3.4  Diagnosemittel
Folgende Diagnosemöglichkeiten müssen mit dem bzw. am Signalsteuergerät möglich sein:
-  Betriebszustand und Meldungen zur Fehlerdiagnose an der LCD-Anzeige des Gerätes
-  LEDs auf wichtigen Baugruppen geben Auskunft über die Funktionalität
-  LED-Anzeigen an den zentralen Lampenschaltern, zeigen nach Fehlerabschaltung den letzten Signalisierungszustand bzw. eine gleichwertige Zustandsdarstellung an
-  Anschlussmöglichkeit einer transportablen Testeinrichtung mit Diagnosesoftware (tragbarer PC)
-  Aufzeichnung von Signalabläufen und Detektorzuständen zur Eingrenzung von sporadischen Fehlern auf internen Speicher oder Personal-Computer
-  Aufschaltung von Ferne (über VSR-Schnittstelle oder Modemstrecke) und Fehlerdiagnose mit Diagnosesoftware
3.5  Versorgung
Folgende Versorgungsmöglichkeiten muss das Steuergerät bieten:
-  Steuerungsabläufe und Signalsicherungsdaten sind in einem Datenspeicher hinterlegt, leichte Änderbarkeit mit den vorhandenen bzw. zur Verfügung zu stellenden Diagnosemitteln, Datensicherung in einem geräteinternen Speicher und zusätzlich auf Datenträger für PC
-  Komfortable menügeführte Erstellung der Datenversorgung am PC
-  Fernversorgung über die Zentralenschnittstelle
-  Verkehrstechnische Anpassung in der Datenversorgung ohne Betriebsunterbrechung
Die Versorgung der Geräte erfolgt mit der Erstversorgung durch den Hersteller, danach auch durch den Betreiber. Die Geräteversorgung muss durch das Personal der Stadt Mannheim mit einem gegebenenfalls zu liefernden Versorgungsprogramm möglich sein.
Mit dem Versorgungsprogramm müssen alle Versorgungsdaten, die für jede Anlage individuell erstellt werden, bearbeitet werden können.
Der Versorgungsablauf ist in der Testphase mit dem AG abzustimmen.
Der Datenaustausch muss auf Datenträger (Diskette) bzw. elektronischem Wege möglich sein. Hiermit muss ein Ausdruck der Daten als standardisiertes Formular, ein Druck von Ablaufdiagrammen und Phasenplänen und eine Klartextversorgungsdatei gewährleistet sein.
Für die einheitliche Verwaltung und Archivierung der Geräteversorgungen müssen dem Betreiber die Datenstrukturen offengelegt werden, um eigenständig Änderungen unterschiedlicher Parameter vornehmen zu können.
Sollten Anpassungen/Ergänzungen notwendig werden, so dürfen die vorhandenen Anwendungen nicht beeinträchtigt werden. Ist dies dem AG nicht möglich, gehen weitergehende Anpassungen /Ergänzungen zu Lasten des AN.
Die geprüften Versorgungsdaten müssen im aktuellen Datenformat des Verkehrsingenieurarbeitsplatzes "Sitraffic Office" geliefert werden, damit die Datendurchgängigkeit bis ins Steuergerät gewährleistet ist.
Erfolgt der Zentralenanschluss nicht über Sitraffic CANTO, muss eine Versorgung bzw. Versorgungsänderung über eine Modemstrecke möglich sein.
3.6  Funktionstest
Grundsätzlich ist die Prüfung jeder verkehrstechnischen Versorgung an einem Testplatz in den Räumen des AG zu ermöglichen. Das Testgerät dient zur Abnahme der gesamten verkehrstechnischen Versorgung durch den Betreiber.
Für eine genaue Prüfung muss die Anzeige aller Signalzustände, die manuelle Simulation aller Detektoren und die Anzeige aller steuerungsrelevanten Speicherwerte möglich sein.
Die Funktion der verkehrsabhängigen LSA-Steuerung muss mit einem PC-gestützten Verkehrssimulationsprogramm in den Räumen des AG nachzuweisen sein.
Der AN hat nachzuweisen, dass die Abläufe und Ergebnisse der verkehrsabhängigen Steuerung im Steuergerät mit den Vorgaben der verkehrstechnischen Planung identisch sind.
3.7  Anschluss der Signalsteuergeräte an die Verkehrsrechnerschnittstelle
In der Stadt Mannheim wird bei neuen Steuergeräten in der Regel das Übertragungssystem Sitraffic Canto verwendet.
Hierbei handelt es sich um ein ethernetbasiertes Datenübertragungssystem welches auf dem TCP/IP-Protokoll basiert. Es dient zur Übermittlung von Befehlen, Meldungen und Fernversorgungsdaten zwischen einem Verkehrsrechner und Kreuzungsgeräten.
Anforderung an das Kabelnetz:
-  Fernmeldekabel nicht pupinisiert
-  1 Aderpaar je Steuergerät
-  max. Kabeldämpfung 20 dB (2,04 Np) bei 4 kHz
-  sekündliche Übertragung
-  Übertragungsgeschwindigkeit abhängig von Kabelqualität bis zu 19200bps
-  Kabeladerdurchmesser 0,8mm
-  Kabeltyp siehe Abschnitt Verkabelung
Der Anschluss der Steuergeräte hat über das vorhandene Signalelement der entsprechenden Verkehrsrechner (alle Fabrikat Siemens AG) zu erfolgen.
Die neuen Steuergräte müssen über die Befehlsausgabeeinheit SITRAFFIC Canto, Fabrikat Siemens AG, angeschlossen werden, wenn im LV nichts anderes beschrieben ist.
Die Nutzung und Funktion der Systemschnittstellen (insbesondere SITRAFFIC Canto) sind durch den AN im vollen Umfang zu garantieren und müssen vor Auftragsvergabe in Mannheim durch entsprechende Referenzanlagen nachgewiesen werden. Gegebenenfalls ist ein Versuchsaufbau in der Verkehrsleitzentrale in Mannheim, für eine Prüfdauer von ca. 2 Wochen vorzusehen.
Die im Steuergerät einzuhaltenden Schnittstellenbedingungen werden durch die Herstellerfirma des Systems, Siemens AG, vorgeschrieben.
Der Betrieb der Geräte erfolgt über die vorhandenen Baugruppen der Verkehrsrechner. Die Bedienung und der Befehlsvorrat in der Steuerzentrale darf durch die angebotenen Steuergeräte nicht verändert werden.
Zwischen VSR und Steuergerät müssen folgende Daten ausgetauscht werden können:
Befehle zwischen Verkehrsrechner und Steuergerät
-  Ein/Aus-Befehl
-  Umschalten von Signalplänen
-  Ein/Aus-Schaltung der örtlichen Verkehrsabhängigkeit
-  Blockieren und Festsetzen der Ein- bzw. Umschaltung
-  Sperren und Freigeben von Signalzeitplänen
-  Messwertübertragung aktivieren und zuordnen
-  Online-Signal- und Detektorzustandsübertragung
-  Gerätestörungen
-  Ortsbetrieb
-  Taktfehler
-  Parityfehler
-  Lampenfehler mit Überwachung des Lampenstatus aller angeschlossenen Lampen
-  Sekundäralarm
-  Teilknotenausfall
-  Mindestgrünzeitüberwachung
-  Zwischenzeitüberwachung
-  Signalsicherungsstörung
-  Übertragungsfehler
-  Leitungsstörung
-  Gerät EIN/AUS und Zustand Lokal/Fern
-  Handschaltung
-  Strategieeingriff
-  Texte holen
-  Auf/Zu-Zustand getrennt für bis zu 3 Türen der Schaltschränke
-  Signalplan 1 bis 31
-  Prozessorstörung
-  Versorgungseingriff
-  Störung der Zentralenschnittstelle
-  Detektorstörung mit Kennung (Hardwarefehler, Flatterbilder, Dauerbelegung, Dauerlücke)
-  Übertragung von Texten
-  DCF-Ausfall
-  Qualität von bis zu 2 verschiedenen Zeitquellen (i.d.R. NTP-Uhr, lokale DCF)
-  Information welche Zeitquelle zur Zeit-Synchronisation verwendet wird
-  Rotlichtfahrerüberwachung
-  Sondermeldungen
-  Signalplan-Online-Ausgabe von ausgewählten Signalgruppen und Detektoren
-  Messwertübertragung von Detektoren
-  ÖPNV-Daten
-  Übertragung der Signalisierung Detektor- und AP-Werte
Versorgung des Steuergerätes vom Verkehrsrechner
-  Versorgung der Gerätedaten vom VSR zum Steuergerät
-  Austausch von Signalzeitenplänen vom Steuergerät zum Verkehrsrechner und umgekehrt
-  Parameter ändern
-  Wochenautomatik ändern
-  Feiertagskalender ändern
-  Grunddaten der Geräteversorgung ändern
3.8  Übertragungsstörung
Bei Ausfall des Kommunikationssystems muss das Steuergerät in den Ortsbetrieb wechseln. Die Verkehrsrechner erkennen dies an der entsprechenden Rückmeldung und protokollieren "Aderbruch".
Wie auch bei Ausfall des jeweiligen Verkehrsrechners, muss das Steuergerät in diesem Fall selbstständig und ohne Unterbrechung der Signalisierung weiterarbeiten. Dies erfolgt in dem Betriebszustand bzw. Signalprogramm, der bzw. das von der örtlichen uhrzeitabhängigen Schaltung vorgegeben wird (Wochenautomatik). Die Synchronisierung mit anderen Knotenpunktgeräten muss währenddessen über Referenzzeiten gewährleistet sein, deren Zeitbasis für die infrage kommende Ausfallzeit hinreichend genau ist.
Tritt während des Ausfalls des Kommunikationssystems an einem Steuergerät ein Fehler auf, so müssen anstehende (Fehler-) Meldungen dezentral zur Übertragung bereitgehalten werden, bis das Kommunikationssystem wieder betriebsfähig ist.
Netzausfall ist vom Gerät zu erkennen und sofort zur Zentrale zu melden.
3.9  Softwareerstellung
Die Software muss in einer verkehrstechnisch orientierten Programmiersprache erstellt sein. Die verkehrstechnischen Vorgaben wie in Abschnitt 4 und 5 beschrieben, müssen damit umgesetzt werden können.
Es müssen bereits vorhandene Softwarestandards der Stadt Mannheim, z. B. Programmablaufpläne für "TL-SDM"  oder gleichwertige Entwicklungssysteme sowie Steuerprogramme verwendet werden.
Die Software wird gemäß verkehrstechnischer Aufgabenstellung/VTU durch den Gerätelieferanten erstellt. Sie ist so zu strukturieren, dass durch Parametrierung eine einfache Handhabung möglich wird.
Die Software ist gemäß den programmtechnischen Vorgaben der Stadt Mannheim so zu gestalten, dass spätere Änderungen durch das Personal der Stadt Mannheim vorgenommen werden können.
Eine verkehrs- und softwaremäßige Funktionsprüfung ist an einem Simulationsprogramm in den Räumen der Stadt Mannheim zu ermöglichen.
3.10  ÖPNV-Bevorzugung
Der ÖPNV stellt seine Informationen parallel (potentialfreie Kontakte) zur Verfügung. Die Verarbeitung erfolgt im Prozessor der Steuergeräte vor Ort analog der Detektierung. Es gelten die Bedingungen der Detektorfunktionen.
Zusätzlich müssen Detektoreingänge, die zur Erfassung bzw. Steuerung des ÖPNV dienen, in einem Puffer tabellarisch erfasst werden können. Folgende Daten sind je Eintrag zu speichern:
-  Datum (tt, mm), Zeit (hh, mm, ss) der Belegung
-  Detektor-Nummer
-  Umlaufsekunde
-  Kennung für Hardware- oder Softwareaktivierung (z. B. Zwangsabmeldung)
-  Rot-Ende/Grün-Ende der betreffenden Signalgruppe
-  Dauer zwischen Anmeldung und Abmeldung
-  Phasenwechselzustand
-  aktueller Signalplan
Der Puffer ist als Ringpuffer mit einem Volumen von mindestens 2500 Einträgen zu organisieren. Die Daten dieses Puffers müssen in der Reihenfolge des Eintrages, beginnend mit dem frühestens Eintrag, analog der Tagebuchverwaltung als unformatierte ASCII-Datei im DOS-Format auslesbar sein. Wahlweise kann der Puffer beim Auslesen gelöscht werden. Die Übertragung und Speicherung im VSR hat analog den Tagebuchdaten zu erfolgen.
Beschreibung ÖPNV - Funkempfänger / -Auswerter
Zum Empfang von Funk-gestützten ÖPNV - Meldetelegrammen werden die Steuergeräte bei Bedarf mit einem ÖPNV-Funkempfänger ausgestattet. Die Schnittstelle zwischen dem System der Verkehrsbetriebe und der Lichtsignalanlage Iiegt auf dem durch VDV-Vorschriften genormten Hochfrequenz-Kanal. Die erforderlichen Betriebsmittel zum Empfang und zur Auswertung der Hochfrequenz-Telegramme / ÖV - Telegramme sind gemäß nachfolgenden Anforderungen zu liefern:
-  Der Hochfrequenzempfang muss nach Abstimmung wahlweise im 2m- oder 4m-Band erfolgen können. Die Frequenz wird im Auftragsfall festgelegt. Weiterhin muss die Möglichkeit bestehen, über eine Umschalteinheit beide Bänder an einer LSA erfassen können.
-  Die eingesetzten Hochfrequenz -Empfänger müssen den FTZ - Bestimmungen entsprechen. Eine ggf. erforderliche Urkunde über die FTZ - Zulassung ist mit der Anlagendokumentation zu liefern.
-  Da die Hochfrequenz-Empfänger erhöhter Blitzeinwirkung ausgesetzt sind, sind hier besondere Überspannungsschutzmaßnahmen vorzusehen.
-  Der Hochfrequenz-Empfänger ist inkl. einer Mastbefestigung aus nicht rostendem Metall zu liefern. Die Montage erfolgt nach Abstimmung an einem vom Auftraggeber festgelegten Mast.
-  Die Verbindungsentfernung zwischen Hochfrequenz-Empfänger und Steuergerät muss mindestens 75m betragen können.
-  Am Steuergerät sind Serviceanzeigen (z.B. LEDs) für den fehlerfreien Telegrammempfang sowie für Empfangsfehler vorzusehen, um dem Servicepersonal eine Fehlereingrenzung ohne zusätzliche Hilfsmittel zu ermöglichen.
-  Die Verarbeitung des durch den VDV spezifizierten ÖV - Telegrammtyps R09.16 muss möglich sein.
-  Die konkreten Inhalte der ÖV - Telegramme und deren Interpretation werden im Projektverlauf abgestimmt. Die Einstellung der erforderlichen Parameter muss im laufenden Betrieb möglich sein.
-  Die ÖV - Telegramme sind vor der weiteren Verarbeitung im Steuergerät über einen parametrierbaren Telegramm-Filter zu führen. Die Filterkriterien müssen über alle Daten der Telegramme parametrierbar sein (zu verarbeitende ÖV - Telegrammtypen, Meldepunkttypen, Linien, Routen).
-  Die gefilterten ÖV - Telegramme sind den Programmen zur verkehrsabhängigen Steuerung zur Verfügung zu stellen.
-  Unmittelbar aufeinander folgende ÖV - Telegramme müssen ohne Verlust von Daten verarbeitet werden können.
-  Der Empfang von ÖV - Telegrammen muss zu betrieblichen Zwecken überwacht werden können. Die Überwachung muss mit einer Zeitsteuerung überlagert werden können, um Fehlermeldungen, z.B. während der Nacht zu verhindern.
Die Linienbusse der RNV (hier ehemals MVV u. OEG) und BRN sind mit Sendeeinrichtungen ausgerüstet, die es ermöglichen die Fahrzeuge über eine Funk-Empfangs- und Auswerteeinheit zu erfassen. Als Datenfunktelegramm ist das vom VDV definierte Telegramm R 09.16 festgelegt.
-  Bei der RNV wird ein Funksystem mit folgenden Daten verwendet:
•  Analogfunk
•  2m Band (146  174 MHz) Sendeleistung 1 Watt
•  Frequenz 152,93 MHz
•  Ortssynchronisierung über GPS
•  Als Empfangseinrichtung im Steuergerät wird eine Funk-Empfangs- und Auswerteeinheit verwendet, die die gültigen Anforderungstelegramme an die entsprechenden Detektoreingänge überträgt.
-  Bei der BRN wird ein Funksystem mit folgenden Daten verwendet:
•  Analogfunk
•  4m Band (68  87,5 MHz) Sendeleistung 1 Watt
•  Frequenz 68,01 MHz
•  Ortssynchronisierung und Datenübertragung über Infrarot - Ortsbaken
•  Als Empfangseinrichtung im Steuergerät wird eine Funk-Empfangs- und Auswerteeinheit verwendet, die die gültigen Anforderungstelegramme an die entsprechenden Detektoreingänge überträgt.
Zu der im Ausschreibungstext genannten Hardware muss die entsprechende Software zur Konfiguration und Datenabfrage mitgeliefert und installiert werden.
3.11  Ausbildung / Schulung
Da die Stadt Mannheim, für die im LV aufgeführten Lichtsignalanlagen nach der Anlagenübergabe der Betreiber ist, muss der AN für die im LV genannte Anzahl von Verkehrsingenieure / Wartungstechniker entsprechende Ausbildungen und Schulungen über einen Zeitraum von mindestens 10 Tagen je Teilnehmer anbieten, damit ein sicherer Umgang mit dem System gewährleistet ist. Über die Dauer und den Umfang dieser Ausbildungen und Schulungen sind Angaben zu machen. Schulungsprogramme sind nach erfolgter Auftragserteilung nachzuliefern. Die Kursgebühren, Übernachtungskosten und Fahrtkosten sind in die entsprechenden LV-Positionen mit einzurechnen.
4  FAQs
Für das bessere Verständnis und um mögliche Fragestellungen vorweg zu klären, wurden die Bieterfragen aus früheren Ausschreibungen in den FAQs zusammengefasst.
Frage 1 - automatisiert, gebildeter Signalübergang
„Gehen wir recht in der Annahme, dass entsprechend des zweiten Absatzes unter Punkt 11.2.1 Pflichtenheft VTU die einzelnen abzubrechenden Signalgruppen optimal gegeneinander nachlaufen müssen, d.h. nicht verfrüht abbrechen dürfen, und die startenden Signalgruppen dynamisch und ohne Zwischenzeitenverluste optimal einschalten müssen?“
Ja, die Annahme ist korrekt. Mit der beschriebenen Methode wird gewährleistet, dass innerhalb des automatisiert, gebildeten Signalübergangs die maximal mögliche Summe an Grünzeit entsteht.
Frage 2 - Einschaltung der ÖPNV-Signale mit Fahrdynamik
„Gehen wir recht in der Annahme, dass entsprechend des dritten Absatzes unter Punkt 11.2.2 Pflichtenheft VTU bei ÖV-Signalen der Eingriff und damit der Abbruch von feindlichen Signalen erst zum spätestens möglichen Zeitpunkt erfolgen darf, damit die ÖV-Signale immer exakt nach ihrer vorgegebenen Fahrdynamik die Freigabe erhalten?“
Im Grunde ja, allerdings ist die Kausalität umgekehrt: Die Fahrdynamik und damit die Zeitpunkte zum Einschalten der unterschiedlichen ÖPNV-Signale sind fest vorgegeben und müssen durch die Software „sichergestellt“ werden. Im Verhältnis zur Einschaltung der ÖPNV-Signale, muss die Software gewährleisten, dass der Abbruch feindlicher Signale zum spätestens möglichen Zeitpunkt erfolgt. Damit wird auch in diesen Fällen ein „optimaler“ Übergang gebildet.
Frage 3 – Schaltung der Beginn- und Endversätze zwischen Vor- und Fahrsignal
„Wenn ein Vorsignal Freigabe erhält, soll dann das Hauptsignal auch immer zwingend im Beginn- bzw. Endversatz geschaltet und dieser Ablauf von der Signalsicherung überwacht werden, siehe Absatz 12.1.2 Pflichtenheft VTU?“
Die Signalsicherung überwacht, ob alle zur Fahrtrichtung der Bahn feindlichen Signale gesperrt oder mindestens auf Gelb geschaltet sind, bevor das Vorsignal „Frei“ zeigen darf. Der Beginn- bzw. Endversatz zwischen Vor- und Fahrsignal wird über andere Methoden sichergestellt. Der maximal mögliche Beginnversatz wird über die zweite „verkehrsabhängige“ Zwischenzeitmatrix sichergestellt, dieser Versatz darf auch kleiner sein. Der geschaltete Endversatz ist bei normalen Fahrtverläufen vom Befahren der Koppelspulen abhängig, das Verhalten in Sondersituationen (nicht regulär ablaufende Fahrten) ist in Abschnitt 12.4 Pflichtenheft VTU beschrieben.
Frage 4 – Überwachung der Wartezeit im IV bei Unterdrückung durch den ÖPNV
„Soll bei einer Unterdrückung von feindlichen IV-Signalen durch die Bahn ihre Wartezeit überwacht werden?“
Die geforderte Standardmethode, um den IV nicht übermäßig zu benachteiligen ist der „selektive Zeitblock“ gemäß Abschnitt 11.2.3 Pflichtenheft VTU. Die Überwachung der Wartezeiten ist eine andere mögliche Methode, die zusätzlich angewendet werden kann, allerdings hier nicht explizit gefordert wurde.
Frage 5 – Beschreibung Signalgruppen-Steuerung mit Erlaubnis- und Anforderungsbereichen
“In den zur Verfügung gestellten technischen Beschreibungen ist von vollverkehrsabhängigen Programmen in Signalgruppen - Steuerung mit Erlaubnis- und Anforderungsbereichen die Rede. Werden dem AN in diesem Zusammenhang vollumfängliche Flussdiagramme zur Erstellung der Ablaufsteuerung beigestellt?“
Das Steuerverfahren (Signalgruppensteuerung mit Erlaubnis- und Anforderungsbereichen) wird in den Verkehrstechnischen Unterlagen (VTU) nicht durch eine Ablauf- oder Flussdiagramm beschrieben. Das Verfahren ist in der Beispielsammlung der RiLSA unter Abschnitt 3.16 unter dem Begriff Signalgruppensteuerung dokumentiert. Der Ablauf der Steuerung entsteht vielmehr durch das standardisierte Zusammenwirken der zwei Hauptkomponenten „Zwischenzeitmatrix“ und den signalgruppenorientierten „Erlaubnis- und Anforderungsbereichen“. Über die vorgenannten Komponenten hinaus, wird der Programmablauf durch weitere Randbedingungen beeinflusst, die in den VTU verbal beschrieben und tabellarisch niedergelegt sind. Diese sind im Rahmen der Programmierung verkehrstechnisch sinnvoll in den Standardablauf einzufügen.
5  Pflichtenheft VTU (Anlage 1)
Für die Erstellung der Software sind die Vorgaben aus der Anlage 1 "Pflichtenheft VTU" bindend.

## LSA 206, 207, 208 Signaltechn.
Datum: 17.04.2026

### 01 Bau von Lichtsignalanlagen Es sind die jeweiligen Energieverbräuche je LSA (Steuergerät + LED-Leuchtfelder) in kWh/Jahr aufzuschlüsseln und mit Datenblättern zu belegen. Zur Vereinfachung und besseren Vergleichbarkeit ist der Energieverbrauch für Dauerbetrieb (24h / 365 Tage) anzugeben unter der Annahme das alle LED-Felder dauerhaft leuchten. Auf Grund der Produktvorgabe der Anforderungstaster und Blindengeräte müssen diese nicht aufgeführt werden. Hierzu ist das vorgegebene Excel-Formular Energieverbrauch zu verwenden.

#### 01.01 Teil A Zentrale und gemeinsame Einrichtungen Für die zentralen Steuereinrichtungen bestehen Wartungs- und Instandhaltungsverträge mit dem Hersteller. Aus Gewährleistungsgründen und der Kompatibilität dürfen die Positionen 01.01.0001 bis 01.01.0002 nur vom Hersteller ausgeführt werden.

**01.01.0001 Erw. der VSR-Schnittstelle (SITRAFFIC CANTO E) je Anlage - Kupfer**
Erweiterung der Verkehrsrechnerschnittstelle, Typ Siemens
Sitraffic Canto E
Rechner seitig Baugruppe "MiniFlex SHDSL.bis Line Card,
Model MF-PAM-SR2L-2Eth,V1" (Auf Grund der bestehenden
Infrastruktur des Verkehrsrechners, kommt nur dieses Modell in Frage)
inklusive Rangierarbeiten und Dokumentation.
Lieferung und Montage je Signalanlage.
Menge: 3,000 St

**01.01.0002 Versorgung des VSR mit SITRAFFIC Office, SIPL-Online und SAM**
Versorgung des Verkehrsrechners zur Anbindung des Steuergerätes über die Schnittstelle Sitraffic CANTO mit den Modulen Sitraffic Office, SIPL-Online
sowie des Service- und Alarmmanagements (SAM) je Signalanlage.
Menge: 3,000 St

#### 01.02 Teil B LSA 206 Seckenheimer Hauptstraße / Ilvesheimer Brücke

**01.02.0001 Baustelleneinrichtung**
Einrichten, vorhalten und abbauen einer Baustelleneinrichtung
über die gesamte Bauzeit, gemäß aktuell gültiger RSA und ZTV-SA.
Inklusive der Einholung der Verkehrsrechtlichen Anordnung
beim FB 31 Sicherheit und Ordnung.
Für die Arbeiten in der Fahrbahn ist der RSA Regelplan B IV/1
maßgebend.
Menge: 1,000 psch

**01.02.0002 Beistellung Warnleithänger**
Beistellung Warnleithänger (VZ616) zusätzlich zu Pos. 01.02.0001.
Je nach Anforderung der Verkehrsbehörde FB 31 - Sicherheit und Ordnung
(nach RSA Regelplan C II/2)
Menge: 1,000 psch

**01.02.0003 Steuergerät (Ausführung siehe Anlage 2a+2b ohne EVU-Teil - Kupfer**
Steuergerät (Ausführung siehe Anlage 2a+2b),
mit einer zentralen Steuerungs- / Überwachungseinheit.
Das Steuergerät muss ohne größere Umbauten auf mindestens
>32 überwachbare Lampenausgänge erweiterbar sein.

Verkehrsrechneranschluss über die Schnittstelle CANTO E mit Modem "MiniFlex SHDSL.bis Dinrail Modem, Modell MF-PAM-RAIL2N-2Eth-24V,V1"
(Auf Grund der bestehenden Infrastruktur des Verkehrsrechners, kommt nur dieses Modell in Frage).

Incl. Dokumentation gemäß Vorbemerkung.
Einschließlich Lieferung und Montage.
Menge: 1,000 St

**01.02.0004 Versuchsaufbau vom oben genannten Steuergerät**
Versuchsaufbau vom oben genannten Steuergerät,  während der
Wertungsphase, in der Verkehrsleitzentrale für die Dauer von
von 2 Wochen.
Einschließlich Lieferung und Montage.
Menge: 1,000 psch

**01.02.0005 Software ohne Beistellung der LISA+ Datei durch AG (Ausführung siehe Anlage 2a+2b)**
Erstellen, prüfen und einlesen der Software für oben
genanntes Steuergerät.
(Ausführung siehe Anlage 2a+2b).
Einschließlich Lieferung und Versorgung.
Menge: 1,000 St

**01.02.0006 Revision der Geräteunterlagen**
nach örtlicher Aufnahme des betriebsbereiten Endzustandes.
Einschließlich Lieferung und Dokumentation
(3x in Papierform und 1x digital).
Menge: 1,000 St

**01.02.0007 Erstellen, prüfen und einlesen der Software, Versuchsaufbau**
Erstellen, prüfen und einlesen der Software für den Versuchsaufbau vom oben genannten Steuergerät,  während der Wertungsphase, in der
Verkehrsleitzentrale für die Dauer von 2 Wochen.
Einschließlich Lieferung und Versorgung.
Menge: 1,000 psch

**01.02.0008 Einbau Detektorauswertung im bauseits vorhanden Auswerteschrank**
Ausbau der alten vorhandenen Baugruppen, sowie Einbau aller neuen
benötigten Baugruppen für die Detektorauswertung (Weitermeldungen
Koppelspulen) im bestehenden Netz-/Auswerteschrank gemäß Anlage 2a+2b.

- Erneuerung Auswertebaugruppen für Weitermeldungen der Koppelspulen
- Erneuerung Netzteil für Auswertebaugruppen

Einschließlich Lieferung und Montage.
Die ausgebauten Materialien sind gem. Kreislaufwirtschaftsgesetz zu
entsorgen.Die Entsorgungskosten sind einzurechnen.
Menge: 1,000 St

**01.02.0009 Funk-Empfangs- und Auswerteeinheit im 2m Band**
Funk-Empfangs- und Auswerteeinheit, für mindestens 16 Meldepunkte, mit Analogfunkempfänger im 2m Band, Frequenz 152,93 MHz, für die selektive
Erfassung der von ÖPNV-Fahrzeugen der RNV GmbH gesendeten seriellen Datentelegramme nach dem VDV Standard R 09.16.
Mit Anschlussmöglichkeit eines weiteren Analogfunkempfängers.
Mit Visualisierung der Funktion, der LSA - Kommunikation und aller
eingehenden, gültigen Anforderungstelegramme.
Mit Ringspeicher (ÖV  Speicher oder Historienspeicher) für mind. 5000
empfangene Funktelegramme mit Datum und Uhrzeit.
Mit serieller Schnittstelle zum Steuergerät.
Der Datentransfer zwischen Ringspeicher, Steuergerät und VSR ist zu
gewährleisten (Siehe Vorbemerkungen 3.10).
Einschließlich Lieferung, Einbau, Verdrahtung und Softwareversorgung.
Menge: 1,000 St

**01.02.0010 Analogfunkempfänger der RNV, im 2m Band als Zusatz**
Analogfunkempfänger für ÖPNV-Fahrzeuge der RNV, im 2m Band, Frequenz 152,93 MHz, zum zusätzlichen Anschluss an die Funk-Empfangs- und
Auswerteeinheit. Einschließlich Lieferung, Verdrahtung, Einbau und
Softwareversorgung.
Menge: 1,000 St

**01.02.0011 Fahrzeug-Sign. 3tlg. 200mm rt/ge/gn in LED-Technik**
Fahrzeug-Signalgeber 3tlg. 200mm Leuchtfelddurchmesser, in Kunststoffbausteinausführung,
Gehäuse grau, Schute schwarz, mit Befestigungsteilen,
nach DIN EN 12368, VDE 0832,
Phantomlichtklasse 5, Schutzklasse IP 65,
Leuchtfelder rot/gelb/grün,
farblose Streuscheiben (Grau),
in Schutzkleinspannung <= 40V in LED-Technik.
Einschließlich Lieferung und Montage.
Menge: 2,000 St

**01.02.0012 Fahrzeug-Sign. 3tlg. 200mm rt/ge/gn in LED-Technik Pfeil gerade**
Fahrzeug-Signalgeber 3tlg. 200mm Leuchtfelddurchmesser, in Kunststoffbausteinausführung,
Gehäuse grau, Schute schwarz, mit Befestigungsteilen,
nach DIN EN 12368, VDE 0832,
Phantomlichtklasse 5, Schutzklasse IP 65,
Leuchtfelder rot/gelb/grün,
farblose Streuscheiben (Grau),
in Schutzkleinspannung <= 40V in LED-Technik
mit Pfeilblende geradeaus.
Einschließlich Lieferung und Montage.
Menge: 2,000 St

**01.02.0013 Fahrzeug-Sign. 3tlg. 200mm rt/ge/gn in LED-Technik Pfeil rechts**
Fahrzeug-Signalgeber 3tlg. 200mm Leuchtfelddurchmesser, in Kunststoffbausteinausführung,
Gehäuse grau, Schute schwarz, mit Befestigungsteilen,
nach DIN EN 12368, VDE 0832,
Phantomlichtklasse 5, Schutzklasse IP 65,
Leuchtfelder rot/gelb/grün,
farblose Streuscheiben (Grau),
in Schutzkleinspannung <= 40V in LED-Technik
mit Pfeilblende rechtsab.
Einschließlich Lieferung und Montage.
Menge: 4,000 St

**01.02.0014 Fahrzeug-Sign. 3tlg. 200mm rt/ge/gn in LED-Technik Pfeil links**
Fahrzeug-Signalgeber 3tlg. 200mm Leuchtfelddurchmesser, in Kunststoffbausteinausführung,
Gehäuse grau, Schute schwarz, mit Befestigungsteilen,
nach DIN EN 12368, VDE 0832,
Phantomlichtklasse 5, Schutzklasse IP 65,
Leuchtfelder rot/gelb/grün,
farblose Streuscheiben (Grau),
in Schutzkleinspannung <= 40V in LED-Technik
mit Pfeilblende links ab.
Einschließlich Lieferung und Montage.
Menge: 2,000 St

**01.02.0015 Fahrzeug-Sign. 2tlg. 200mm rt/ge in LED-Technik**
Fahrzeug-Signalgeber 2tlg. 200mm Leuchtfelddurchmesser, in Kunststoffbausteinausführung,
Gehäuse grau, Schute schwarz, mit Befestigungsteilen,
nach DIN EN 12368, VDE 0832,
Phantomlichtklasse 5, Schutzklasse IP 65,
Leuchtfelder rot/gelb,
farblose Streuscheiben (Grau),
in Schutzkleinspannung <= 40V in LED-Technik
Einschließlich Lieferung und Montage.
Menge: 1,000 St

**01.02.0016 Fußgänger-Sign. 3tlg. 200mm rt/gn/Leerkammer in LED-Technik**
Fußgänger-Signalgeber 3tlg. 200mm Leuchtfelddurchmesser, in Kunststoffbausteinausführung,
Gehäuse grau, Schute schwarz, mit Befestigungsteilen,
nach DIN EN 12368, VDE 0832,
Phantomlichtklasse 5, Schutzklasse IP 65,
Leuchtfelder rot/grün,
farblose Streuscheiben (Grau),
und eine Leerkammer für Blindenakustik
in Schutzkleinspannung <= 40V in LED-Technik
mit Symbolmaske.
Einschließlich Lieferung und Montage.
Menge: 10,000 St

**01.02.0017 Blinker-Sign. 1tlg. 200mm ge mit Fußg.-symbol in LED-Technik**
Blinker-Signalgeber 1tlg. 200mm Leuchtfelddurchmesser, in Kunststoffbausteinausführung,
Gehäuse grau, Schute schwarz, mit Befestigungsteilen,
nach DIN EN 12368, VDE 0832,
Phantomlichtklasse 5, Schutzklasse IP 65,
Leuchtfeld gelb,
farblose Streuscheiben (Grau),
mit schreitendem Fußgängersymbol,
in Schutzkleinspannung <= 40V in LED-Technik
Einschließlich Lieferung und Montage.
Menge: 1,000 St

**01.02.0018 Straba-Sign. 3tlg. 200mm Halt/Achtung/Frei in LED-Technik**
Straßenbahn-Signalgeber 3tlg. 200mm Leuchtfelddurchmesser, in Kunststoffbausteinausführung,
Gehäuse grau, Schute schwarz, mit Befestigungsteilen,
nach DIN EN 12368, VDE 0832,
Phantomlichtklasse 5, Schutzklasse IP 65,
Leuchtfelder in weiss Halt/Achtung/Frei,
in Schutzkleinspannung <= 40V in LED-Technik
mit Symbolmaske.
Einschließlich Lieferung und Montage.
Menge: 1,000 St

**01.02.0019 Straba-Sign. 2tlg. 200mm Halt/Frei in LED-Technik**
Straßenbahn-Signalgeber 2tlg. 200mm Leuchtfelddurchmesser, in Kunststoffbausteinausführung,
Gehäuse grau, Schute schwarz, mit Befestigungsteilen,
nach DIN EN 12368, VDE 0832,
Phantomlichtklasse 5, Schutzklasse IP 65,
Leuchtfelder in weiss Halt/Frei,
in Schutzkleinspannung <= 40V in LED-Technik
mit Symbolmaske.
Einschließlich Lieferung und Montage.
Menge: 1,000 St

**01.02.0020 Straba-Sign. 2tlg. 200mm V/Frei in LED-Technik**
Straßenbahn-Signalgeber 2tlg. 200mm Leuchtfelddurchmesser, in
Kunststoffbausteinausführung,Gehäuse grau, Schute schwarz, mit
Befestigungsteilen, nach DIN EN 12368, VDE 0832, Phantomlichtklasse 5, Schutzklasse IP 65, Leuchtfelder in weiss V/Frei in
Schutzkleinspannung <= 40V in LED-Technik mit Symbolmaske.
Einschließlich Lieferung und Montage.
Menge: 1,000 St

**01.02.0021 Straba-Sign. 1tlg. 200mm A in LED-Technik**
Straßenbahn-Signalgeber 1tlg. 200mm Leuchtfelddurchmesser, in Kunststoffbausteinausführung,
Gehäuse grau, Schute schwarz, mit Befestigungsteilen,
nach DIN EN 12368, VDE 0832,
Phantomlichtklasse 5, Schutzklasse IP 65,
Leuchtfeld in weiss A,
in Schutzkleinspannung <= 40V in LED-Technik
mit Symbolmaske.
Einschließlich Lieferung und Montage.
Menge: 2,000 St

**01.02.0022 Straba-Sign. 1tlg. 200mm Perm. in LED-Technik**
Straßenbahn-Signalgeber 1tlg. 200mm Leuchtfelddurchmesser, in Kunststoffbausteinausführung,
Gehäuse grau, Schute schwarz, mit Befestigungsteilen,
nach DIN EN 12368, VDE 0832,
Phantomlichtklasse 5, Schutzklasse IP 65,
Leuchtfeld in weiss Permissiv,
in Schutzkleinspannung <= 40V in LED-Technik
mit Symbolmaske.
Einschließlich Lieferung und Montage.
Menge: 1,000 St

**01.02.0023 Seitl. Befestigung für Sign. 200mm**
Satz Teile zur seitlichen Befestigung eines Signalgebers mit 200mm
Leuchtfelddurchmesser.
Einschließlich Lieferung und Montage.
Menge: 28,000 St

**01.02.0024 Abstandshalter, Auslage 300mm**
Abstandhalter für bis zu zwei Signalgeberstützhalter.
Rechteckrohr 50/40mm feuerverzinkt.
Auslage 300mm
Einschließlich Lieferung und Montage.
Menge: 4,000 St

**01.02.0025 Peitschen-Halter Sign. 3tlg. 200mm Büg. 89mm**
Satz Teile zum aufhängen eines 3tlg. Signalgebers mit 200mm
Leuchtfelddurchmesser an der Peitsche mit Befestigungsbügel 89mm.
Einschließlich Lieferung und Montage.
Menge: 3,000 St

**01.02.0026 Peitschen-Halter Sign. 2tlg. 200mm Büg. 89mm**
Satz Teile zum aufhängen eines 2tlg. Signalgebers
mit 200mm Leuchtfelddurchmesser an der Peitsche mit
Befestigungsbügel 89mm.
Einschließlich Lieferung und Montage.
Menge: 1,000 St

**01.02.0027 Peitschenmontage (4,00m)**
Aufsetzen und befestigen von Peitschen (4,00m).
Menge: 1,000 St

**01.02.0028 Lieferung Plattenerder**
Plattenerder, 500 x 1000 x 3 mm, nach DIN EN 50164-2,
Edelstahl V4A Werkstoff 1.4571 mit Anschlussfahne 30 x 4 mm
am Ende gebohrt liefern
Menge: 1,000 St

**01.02.0029 Mastvert. mit 20 Federklemmleisten und 3 PE-Federklemmleisten**
Mastverteiler mit 20 Federklemmleisten und 3 PE- Federklemmleisten,
nach DIN VDE 0611.
Einschließlich Lieferung und Montage.
Menge: 5,000 St

**01.02.0030 Mastvert. mit 24 Federklemmleisten und 3 PE-Federklemmleisten**
Mastverteiler mit 24 Federklemmleisten und 3 PE- Federklemmleisten,
nach DIN VDE 0611.
Einschließlich Lieferung und Montage.
Menge: 1,000 St

**01.02.0031 Außenverteiler mit 30-teiliger Federklemmleiste**
Außenverteiler mit Deckel nach DIN 43 628 und DIN VDE 0660 Teil 505,
Schutzklasse II, Schutzart min. IP 54 nach DIN VDE 0470,
Abmessungen B 74 mm, H 82 mm, L 316 mm,
mit min. 3 Kabelzuführungen und Zugentlastungen, Farbe grau.
Mit eingebauter 30teiliger Federklemmleiste nach DIN VDE 0611.
Einschließlich Lieferung und Montage.
Menge: 1,000 St

**01.02.0032 Außenverteiler mit 30-teiliger Federklemmleiste Masteinbau**
Außenverteiler mit Deckel nach DIN 43 628 und DIN VDE 0660 Teil 505,
Schutzklasse II, Schutzart min. IP 54 nach DIN VDE 0470,
Abmessungen B 74 mm, H 82 mm, L 316 mm,
mit min. 3 Kabelzuführungen und Zugentlastungen, Farbe grau.
Mit eingebauter 30teiliger Federklemmleiste nach DIN VDE 0611.
Einschließlich Lieferung und Montage im Signalmast.
Menge: 3,000 St

**01.02.0033 Fußgängerdruckknopftaster (BG/BT) Fa. RTB Typ C+ PiT.**
Fußgängerdruckknopftaster

-Blindenanforderung (BG)-Modell RTB Typ C+ PiT (<=40V)
mit Blindentaster, vibrierendem Richtungspfeil und Pilotton,
Blindensymbol, in gelbem Kunststoff-Gehäuse.
Einschließlich Lieferung und Montage.

Die Typenfestlegung der Blindeneinrichtungen wurden der Einheitlichkeit
wegen mit dem Badischen Blinden- und Sehbehindertenverbandes abgestimmt.
Menge: 10,000 St

**01.02.0034 Blindengerät-Kombi (BFG/BPG) Fa. RTB Typ Kombi 200.**
Blindengerät - Kombi 200 (BFG/BPG).
Fa. RTB Typ Kombi 200 in <=40V.
Kombiniertes Gerät für Freigabe- und Pilotton, verkehrslärmabhängig,
eingebaut in eine 200mm Signalgebertür, Gehäusefarbe schwarz.
Einschließlich Lieferung und Montage.

Die Typenfestlegung der Blindeneinrichtungen wurden der Einheitlichkeit wegen mit dem Badischen Blinden- und Sehbehindertenverbandes abgestimmt.
Menge: 10,000 St

**01.02.0035 Anschluss Koppelspule (KS) am Steuergerät**
Anschluss Koppelspule (KS)
Ablegen des Fernmeldekabels von bestehender Koppelspule
am alten Steuergerät und wieder auflegen am neuen Steuergerät.
Menge: 4,000 St

**01.02.0036 Fe.-Kabel 2x2x0,8**
Fernmeldeerdkabel, gefüllt A-2YF(L)2Y 2x2x0,8 nach DIN VDE 0816.
Liefern und einziehen.
Menge: 110,000 m

**01.02.0037 Fe.-Kabel 10x2x0,8**
Fernmeldeerdkabel, gefüllt A-2YF(L)2Y 10x2x0,8 nach DIN VDE 0816.
Liefern und einziehen.
Menge: 10,000 m

**01.02.0038 Gel-Verbindungsmuffe GELSNAP-A-10/5-80**
Raychem-Gel-Verbindungsmuffe GELSNAP-A-10/5-80.
Einschließlich Lieferung und Montage.
Die interne Produktprüfung hat ergeben, dass ausschließlich die beschriebenen Muffen die betrieblichen Anforderungen erfüllen
(mehrfaches Öffnen und Schließen sowie Dichtigkeit).
Menge: 1,000 St

**01.02.0039 Starkstromerdkabel NYY-J 5 x 1,5**
Starkstromerdkabel NYY-J 5 x 1,5re nach DIN VDE 0276-603.
Einschließlich Lieferung und Montage.
Menge: 190,000 m

**01.02.0040 Starkstromerdkabel NYY-J 14 x 1,5**
Starkstromerdkabel NYY-J 14 x 1,5re nach DIN VDE 0276-627.
Einschließlich Lieferung und Montage.
Menge: 80,000 m

**01.02.0041 Starkstromerdkabel NYY-J 19 x 1,5**
Starkstromerdkabel NYY-J 19 x 1,5re nach DIN VDE 0276-627.
Einschließlich Lieferung und Montage.
Menge: 520,000 m

**01.02.0042 Starkstromerdkabel NYY-J 24 x 1,5**
Starkstromerdkabel NYY-J 24 x 1,5re nach DIN VDE 0276-627.
Einschließlich Lieferung und Montage.
Menge: 60,000 m

**01.02.0043 Starkstromerdkabel NYY-J 30 x 1,5**
Starkstromerdkabel NYY-J 30 x 1,5re nach DIN VDE 0276-627.
Einschließlich Lieferung und Montage.
Menge: 160,000 m

**01.02.0044 Kupfererdleitung NYY-J 1 x 10**
Kupfererdleitung NYY-J 1 x 10re nach DIN VDE 0276-603.
Einschließlich Lieferung und Montage.
Menge: 10,000 m

**01.02.0045 Starkstromerdkabel NYY-J 3 x 10**
Starkstromerdkabel NYY-J 3 x 10re nach DIN VDE 0276-603.
Einschließlich Lieferung und Montage.
Menge: 10,000 m

**01.02.0046 Demont. Steuergerät**
Demontieren und abfahren des vorhandenen Steuergerätes
Die Materialien sind gem. Kreislaufwirtschaftsgesetz zu entsorgen.
Die Entsorgungskosten sind einzurechnen.
Menge: 1,000 St

**01.02.0047 Demont. Sign. 3tlg. 200mm**
Demontieren und abfahren von vorhandenen Signalgeber
3feldig 200mm Leuchtfelddurchmesser. Einschließlich der
Befestigungsteile. Die Materialien sind gem.
Kreislaufwirtschaftsgesetz zu entsorgen.
Die Entsorgungskosten sind einzurechnen.
Menge: 10,000 St

**01.02.0048 Demont. Sign. 2tlg. 200mm**
Demontieren und abfahren von vorhandenen Signalgeber
2feldig 200mm Leuchtfelddurchmesser. Einschließlich der
Befestigungsteile. Die Materialien sind gem.
Kreislaufwirtschaftsgesetz zu entsorgen.
Die Entsorgungskosten sind einzurechnen.
Menge: 13,000 St

**01.02.0049 Demont. Sign. 1tlg. 200mm**
Demontieren und abfahren von vorhandenen Signalgeber
1feldig 200mm Leuchtfelddurchmesser. Einschließlich der
Befestigungsteile. Die Materialien sind gem.
Kreislaufwirtschaftsgesetz zu entsorgen.
Die Entsorgungskosten sind einzurechnen.
Menge: 4,000 St

**01.02.0050 Peitschendemontage (4,00m)**
Demontieren von Peitschen (4.00m)
Menge: 2,000 St

**01.02.0051 Entfernen der vorhandenen Kabel**
Entfernen der vorhandenen Kabel aus den
Kabelschutzrohren, Durchmesser 5 - 30mm.
Die Materialien sind gem. Kreislaufwirtschaftsgesetz zu entsorgen.
Die Entsorgungskosten sind einzurechnen.
Menge: 1700,000 m

**01.02.0052 Stellen eines Sicherungsposten und der Sicherungsaufsicht**
Stellen eines ausgebildeten Sicherungsposten und der Sicherungsaufsicht für die Arbeiten im Gleisbereich der RNV GmbH.
Bei der RNV GmbH dürfen nur Sicherungsposten und/oder
Sicherungsaufsichten eingesetzt werden, die entweder nach den Vorschriften der DB AG ausgebildet sind und die Tauglichkeit entsprechend der DS 107 – Tauglichkeitsvorschrift - nachweisen können oder aber nach VDV-Schrift 610 inkl. der unternehmensspezifischen Grundlagen der RNV GmbH ausgebildet sind. Der Prüfungsnachweis ist immer mitzuführen und auf Verlangen dem AG
vorzulegen.
Die Arbeiten sind vorab rechtzeitig bei der RNV GmbH schriftlich anzumelden,
nötige Sicherheitsmaßnahmen sind mit der RNV abzustimmen und
entsprechend umzusetzen.
Die Abrechnung erfolgt nach tatsächlich angefallenem Aufwand, welche mit Stundenzettel zu belegen sind.
Menge: 30,000 h

#### 01.03 Teil B LSA 207 Seckenheimer Hauptstraße / Stengelstraße

**01.03.0001 Baustelleneinrichtung**
Einrichten, vorhalten und abbauen einer Baustelleneinrichtung
über die gesamte Bauzeit, gemäß aktuell gültiger RSA und ZTV-SA.
Inklusive der Einholung der Verkehrsrechtlichen Anordnung
beim FB 31 Sicherheit und Ordnung.
Für die Arbeiten in der Fahrbahn ist der RSA Regelplan B IV/1
maßgebend.
Menge: 1,000 psch

**01.03.0002 Beistellung Warnleithänger**
Beistellung Warnleithänger (VZ616) zusätzlich zu Pos. 01.03.0001.
Je nach Anforderung der Verkehrsbehörde FB 31 - Sicherheit und Ordnung
(nach RSA Regelplan C II/2)
Menge: 1,000 psch

**01.03.0003 Steuergerät (Ausführung siehe Anlage 3a+3b) ohne EVU-Teil - Kupfer**
Steuergerät (Ausführung siehe Anlage 3a+3b),
mit einer zentralen Steuerungs- / Überwachungseinheit.
Das Steuergerät muss ohne größere Umbauten auf mindestens
>32 überwachbare Lampenausgänge erweiterbar sein.

Verkehrsrechneranschluss über die Schnittstelle CANTO E mit Modem "MiniFlex SHDSL.bis Dinrail Modem, Modell MF-PAM-RAIL2N-2Eth-24V,V1"
(Auf Grund der bestehenden Infrastruktur des Verkehrsrechners, kommt nur dieses Modell in Frage).

Incl. Dokumentation gemäß Vorbemerkung.
Einschließlich Lieferung und Montage.
Menge: 1,000 St

**01.03.0004 Versuchsaufbau vom oben genannten Steuergerät**
Versuchsaufbau vom oben genannten Steuergerät, während der
Wertungsphase, in der Verkehrsleitzentrale für die Dauer von 2 Wochen.
Einschließlich Lieferung und Montage.
Menge: 1,000 psch

**01.03.0005 Software ohne Beistellung der LISA+ Datei durch AG (Ausführung siehe Anlage 3a+3b)**
Erstellen, prüfen und einlesen der Software für oben genanntes Steuergerät.
(Ausführung siehe Anlage 3a+3b).
Einschließlich Lieferung und Versorgung.
Menge: 1,000 St

**01.03.0006 Revision der Geräteunterlagen**
Revision der Geräteunterlagen
nach örtlicher Aufnahme des betriebsbereiten Endzustandes.
Einschließlich Lieferung und Dokumentation
(3x in Papierform und 1x digital).
Menge: 1,000 St

**01.03.0007 Erstellen, prüfen und einlesen der Software, Versuchsaufbau**
Erstellen, prüfen und einlesen der Software für den Versuchsaufbau vom oben genannten Steuergerät,  während der Wertungsphase, in der
Verkehrsleitzentrale für die Dauer von 2 Wochen.
Einschließlich Lieferung und Versorgung.
Menge: 1,000 psch

**01.03.0008 Einbau Detektorauswertung im bauseits vorhanden Auswerteschrank**
Ausbau der alten vorhandenen Baugruppen, sowie Einbau aller neuen
benötigten Baugruppen für die Detektorauswertung (Weitermeldungen
Koppelspulen) im bestehenden Netz-/Auswerteschrank gemäß Anlage 3a+3b.

- Erneuerung Auswertebaugruppen für Weitermeldungen der Koppelspulen
- Erneuerung Netzteil für Auswertebaugruppen

Einschließlich Lieferung und Montage.
Die ausgebauten Materialien sind gem. Kreislaufwirtschaftsgesetz zu
entsorgen. Die Entsorgungskosten sind einzurechnen.
Menge: 1,000 St

**01.03.0009 Funk-Empfangs- und Auswerteeinheit im 2m Band**
Funk-Empfangs- und Auswerteeinheit, für mindestens 16 Meldepunkte, mit Analogfunkempfänger im 2m Band, Frequenz 152,93 MHz, für die selektive
Erfassung der von ÖPNV-Fahrzeugen der RNV GmbH gesendeten seriellen Datentelegramme nach dem VDV Standard R 09.16.
Mit Anschlussmöglichkeit eines weiteren Analogfunkempfängers.
Mit Visualisierung der Funktion, der LSA - Kommunikation und aller
eingehenden, gültigen Anforderungstelegramme.
Mit Ringspeicher (ÖV  Speicher oder Historienspeicher) für mind. 5000
empfangene Funktelegramme mit Datum und Uhrzeit.
Mit serieller Schnittstelle zum Steuergerät.
Der Datentransfer zwischen Ringspeicher, Steuergerät und VSR ist zu
gewährleisten (Siehe Vorbemerkungen 3.10).
Einschließlich Lieferung, Einbau, Verdrahtung und Softwareversorgung.
Menge: 1,000 St

**01.03.0010 Analogfunkempfänger der RNV, im 2m Band als Zusatz**
Analogfunkempfänger für ÖPNV-Fahrzeuge der RNV, im 2m Band, Frequenz 152,93 MHz, zum zusätzlichen Anschluss an die Funk-Empfangs- und
Auswerteeinheit. Einschließlich Lieferung, Verdrahtung, Einbau und
Softwareversorgung.
Menge: 1,000 St

**01.03.0011 Fahrzeug-Sign. 2tlg. 200mm rt/ge in LED-Technik**
Fahrzeug-Signalgeber 2tlg. 200mm Leuchtfelddurchmesser, in
Kunststoffbausteinausführung, Gehäuse grau, Schute schwarz, mit
Befestigungsteilen, nach DIN EN 12368, VDE 0832,
Phantomlichtklasse 5, Schutzklasse IP 65, Leuchtfelder rot/gelb,
farblose Streuscheiben (Grau), in Schutzkleinspannung <= 40V in LED-Technik
Einschließlich Lieferung und Montage.
Menge: 8,000 St

**01.03.0012 Fußgänger-Sign. 3tlg. 200mm rt/gn/Leerkammer in LED-Technik**
Fußgänger-Signalgeber 3tlg. 200mm Leuchtfelddurchmesser, in
Kunststoffbausteinausführung, Gehäuse grau, Schute schwarz, mit
Befestigungsteilen, nach DIN EN 12368, VDE 0832,
Phantomlichtklasse 5, Schutzklasse IP 65, Leuchtfelder rot/grün,
farblose Streuscheiben (Grau) und eine Leerkammer für Blindenakustik
in Schutzkleinspannung <= 40V in LED-Technik mit Symbolmaske.
Einschließlich Lieferung und Montage.
Menge: 2,000 St

**01.03.0013 Blinker-Sign. 1tlg. 300mm ge mit Fußg.-symbol in LED-Technik**
Blinker-Signalgeber 1tlg. 300mm Leuchtfelddurchmesser, in
Kunststoffbausteinausführung, Gehäuse grau, Schute schwarz, mit
Befestigungsteilen, nach DIN EN 12368, VDE 0832,
Phantomlichtklasse 5, Schutzklasse IP 65, Leuchtfeld gelb,
farblose Streuscheiben (Grau),  mit schreitendem Fußgängersymbol,
in Schutzkleinspannung <= 40V in LED-Technik
Einschließlich Lieferung und Montage.
Menge: 2,000 St

**01.03.0014 Blinker-Sign. 1tlg. 200mm ge in LED-Technik**
Blinker-Signalgeber 1tlg. 200mm Leuchtfelddurchmesser, in
Kunststoffbausteinausführung, Gehäuse grau, Schute schwarz, mit
Befestigungsteilen, nach DIN EN 12368, VDE 0832,
Phantomlichtklasse 5, Schutzklasse IP 65, Leuchtfeld gelb,
farblose Streuscheiben (Grau), in Schutzkleinspannung <= 40V in LED-Technik
Einschließlich Lieferung und Montage.
Menge: 2,000 St

**01.03.0015 Straba-Sign. 3tlg. 200mm Halt/Frei/A in LED-Technik**
Straßenbahn-Signalgeber 3tlg. 200mm Leuchtfelddurchmesser, in
Kunststoffbausteinausführung, Gehäuse grau, Schute schwarz, mit
Befestigungsteilen, nach DIN EN 12368, VDE 0832, Phantomlichtklasse 5, Schutzklasse IP 65, Leuchtfelder in weiß Halt/Frei/A in
Schutzkleinspannung <= 40V in LED-Technik mit Symbolmaske.
Einschließlich Lieferung und Montage.
Menge: 2,000 St

**01.03.0016 Straba-Sign. 2tlg. 200mm Halt/Frei in LED-Technik**
Straßenbahn-Signalgeber 2tlg. 200mm Leuchtfelddurchmesser, in
Kunststoffbausteinausführung, Gehäuse grau, Schute schwarz, mit
Befestigungsteilen, nach DIN EN 12368, VDE 0832,
Phantomlichtklasse 5, Schutzklasse IP 65, Leuchtfelder in weiß
Halt/Frei, in Schutzkleinspannung <= 40V in LED-Technik mit Symbolmaske.
Einschließlich Lieferung und Montage.
Menge: 1,000 St

**01.03.0017 Straba-Sign. 2tlg. 200mm V/Frei in LED-Technik**
Straßenbahn-Signalgeber 2tlg. 200mm Leuchtfelddurchmesser, in
 Kunststoffbausteinausführung, Gehäuse grau, Schute schwarz, mit
Befestigungsteilen, nach DIN EN 12368, VDE 0832,
Phantomlichtklasse 5, Schutzklasse IP 65, Leuchtfelder in weiß
V/Frei in Schutzkleinspannung <= 40V in LED-Technik
mit Symbolmaske. Einschließlich Lieferung und Montage.
Menge: 2,000 St

**01.03.0018 Straba-Sign. 1tlg. 200mm A in LED-Technik**
Straßenbahn-Signalgeber 1tlg. 200mm Leuchtfelddurchmesser, in
Kunststoffbausteinausführung, Gehäuse grau, Schute schwarz, mit
Befestigungsteilen, nach DIN EN 12368, VDE 0832, Phantomlichtklasse 5, Schutzklasse IP 65, Leuchtfeld in weiß A, in Schutzkleinspannung <= 40V in LED-Technik mit Symbolmaske.
Einschließlich Lieferung und Montage.
Menge: 1,000 St

**01.03.0019 Seitl. Befestigung für Sign. 300mm**
Satz Teile zur seitlichen Befestigung eines Signalgebers mit 300mm
Leuchtfelddurchmesser.
Einschließlich Lieferung und Montage.
Menge: 2,000 St

**01.03.0020 Seitl. Befestigung für Sign. 200mm**
Satz Teile zur seitlichen Befestigung eines
Signalgebers mit 200mm Leuchtfelddurchmesser.
Einschließlich Lieferung und Montage.
Menge: 18,000 St

**01.03.0021 Abstandshalter, Auslage 300mm**
Abstandhalter für bis zu zwei Signalgeberstützhalter.
Rechteckrohr 50/40mm feuerverzinkt.
Auslage 300mm
Einschließlich Lieferung und Montage.
Menge: 2,000 St

**01.03.0022 Peitschen-Halter Sign. 3tlg. 200mm Büg. 89mm**
Satz Teile zum aufhängen eines 3tlg. Signalgebers mit 200mm
Leuchtfelddurchmesser an der Peitsche mit Befestigungsbügel 89mm.
Einschließlich Lieferung und Montage.
Menge: 1,000 St

**01.03.0023 Peitschen-Halter Sign. 2tlg. 200mm Büg. 89mm**
Satz Teile zum aufhängen eines 2tlg. Signalgebers mit 200mm
Leuchtfelddurchmesser an der Peitsche mit Befestigungsbügel 89mm.
Einschließlich Lieferung und Montage.
Menge: 4,000 St

**01.03.0024 Peitschenmontage (4,00m)**
Aufsetzen und befestigen von Peitschen (4,00m).
Menge: 2,000 St

**01.03.0025 Lieferung Plattenerder**
Plattenerder,
500 x 1000 x 3 mm, nach DIN EN 50164-2, Edelstahl V4A Werkstoff 1.4571
mit Anschlussfahne 30 x 4 mm am Ende gebohrt liefern
Menge: 1,000 St

**01.03.0026 Außenverteiler mit 30-teiliger Federklemmleiste**
Außenverteiler mit Deckel nach DIN 43 628 und DIN VDE 0660 Teil 505,
Schutzklasse II, Schutzart min. IP 54 nach DIN VDE 0470,
Abmessungen B 74 mm, H 82 mm, L 316 mm,
mit min. 3 Kabelzuführungen und Zugentlastungen, Farbe grau.
Mit eingebauter 30teiliger Federklemmleiste nach DIN VDE 0611.
Einschließlich Lieferung und Montage.
Menge: 1,000 St

**01.03.0027 Außenverteiler mit 30-teiliger Federklemmleiste Masteinbau**
Außenverteiler mit Deckel nach DIN 43 628 und DIN VDE 0660 Teil 505,
Schutzklasse II, Schutzart min. IP 54 nach DIN VDE 0470,
Abmessungen B 74 mm, H 82 mm, L 316 mm,
mit min. 3 Kabelzuführungen und Zugentlastungen, Farbe grau.
Mit eingebauter 30teiliger Federklemmleiste nach DIN VDE 0611.
Einschließlich Lieferung und Montage im Signalmast.
Menge: 4,000 St

**01.03.0028 Fußgängerdruckknopftaster (BG/BT/T) Fa. RTB Typ I-M+ PiT.**
Fußgängerdruckknopftaster

-Blindenanforderung (BG)-
Modell RTB Typ I-M+ PiT (<=40V)
mit Blindentaster, vibrierendem Richtungspfeil, in gelbem Kunststoff-Gehäuse mit mechanischem Taster und Hand-Symbol.
Einschließlich Lieferung und Montage.

Die Typenfestlegung der Blindeneinrichtungen wurden der Einheitlichkeit
wegen mit dem Badischen Blinden- und Sehbehindertenverbandes abgestimmt.
Menge: 2,000 St

**01.03.0029 Blindengerät-Kombi (BFG/BPG) Fa. RTB Typ Kombi 200.**
Blindengerät - Kombi 200 (BFG/BPG).
Fa. RTB Typ Kombi 200 in <=40V.
Kombiniertes Gerät für Freigabe- und Pilotton, verkehrslärmabhängig,
eingebaut in eine 200mm Signalgebertür, Gehäusefarbe schwarz.
Einschließlich Lieferung und Montage.

Die Typenfestlegung der Blindeneinrichtungen wurden der Einheitlichkeit wegen mit dem Badischen Blinden- und Sehbehindertenverbandes abgestimmt.
Menge: 2,000 St

**01.03.0030 Anschluss Koppelspule (KS) am Steuergerät**
Anschluss Koppelspule (KS)
Ablegen des Fernmeldekabels von bestehender Koppelspule
am alten Steuergerät und wieder auflegen am neuen Steuergerät.
Menge: 6,000 St

**01.03.0031 Beigestellter Hilfseinschalttaster (HET) Schlüsselschalter**
Beigestellter Hilfseinschalttaster (HET) Schlüsselschalter ,Aufputz, IP 44,
Tasten nach beiden Seiten, mit rostfreiem Haltebügel zur Mastbefestigung und Schließzylinder montieren und verdrahten.
Menge: 2,000 St

**01.03.0032 Fe.-Kabel 10x2x0,8**
Fernmeldeerdkabel, gefüllt A-2YF(L)2Y 10x2x0,8 nach DIN VDE 0816.
Liefern und einziehen.
Menge: 10,000 m

**01.03.0033 Starkstromerdkabel NYY-J 3 x 1,5**
Starkstromerdkabel NYY-J 3 x 1,5re nach DIN VDE 0276-603.
Einschließlich Lieferung und Montage.
Menge: 15,000 m

**01.03.0034 Starkstromerdkabel NYY-J 5 x 1,5**
Starkstromerdkabel NYY-J 5 x 1,5re nach DIN VDE 0276-603.
Einschließlich Lieferung und Montage.
Menge: 290,000 m

**01.03.0035 Starkstromerdkabel NYY-J 7 x 1,5**
Starkstromerdkabel NYY-J 7 x 1,5re nach DIN VDE 0276-627.
Einschließlich Lieferung und Montage.
Menge: 115,000 m

**01.03.0036 Starkstromerdkabel NYY-J 14 x 1,5**
Starkstromerdkabel NYY-J 14 x 1,5re nach DIN VDE 0276-627.
Einschließlich Lieferung und Montage.
Menge: 40,000 m

**01.03.0037 Starkstromerdkabel NYY-J 19 x 1,5**
Starkstromerdkabel NYY-J 19 x 1,5re nach DIN VDE 0276-627.
Einschließlich Lieferung und Montage.
Menge: 90,000 m

**01.03.0038 Starkstromerdkabel NYY-J 24 x 1,5**
Starkstromerdkabel NYY-J 24 x 1,5re nach DIN VDE 0276-627.
Einschließlich Lieferung und Montage.
Menge: 70,000 m

**01.03.0039 Starkstromerdkabel NYY-J 30 x 1,5**
Starkstromerdkabel NYY-J 30 x 1,5re nach DIN VDE 0276-627.
Einschließlich Lieferung und Montage.
Menge: 90,000 m

**01.03.0040 Kupfererdleitung NYY-J 1 x 10**
Kupfererdleitung NYY-J 1 x 10re nach DIN VDE 0276-603.
Einschließlich Lieferung und Montage.
Menge: 10,000 m

**01.03.0041 Starkstromerdkabel NYY-J 3 x 10**
Starkstromerdkabel NYY-J 3 x 10re nach DIN VDE 0276-603.
Einschließlich Lieferung und Montage.
Menge: 10,000 m

**01.03.0042 Wechselverkehrszeichen VZ 209-30 in LED-Technik an Grundmast**
Wechselverkehrszeichen VZ 209-30 in LED-Technik Zeichengröße 2.

- LED-WVZ „VZ 209-30” in positiv-Darstellung
- Ronden Ø 600 mm.
- Ronde bestehend aus blauen & weißen LED´s
- Eigenschaften LED-Schild gemäß EN 12966.
- Frontplatte aus Polycarbonat matt schwarz in schlagzäher Ausführung
- LED-Optikscheibe ohne Linsensystem mit glatter Oberfläche ohne Öffnungen
- Gehäuse aus Aluminium ALMg3 pulverbeschichtet nach RAL 7043
- Größe ca. 800 x 810 x 150 mm (h x b x  t)
- bauseitige Anschlußspannung 230 V/AC oder in Schutzkleinspannung
- mit im Schild integrierter Anschluss-Klemmleiste
- LED-Steuerelektronik und Komponenten der Netzversorgung
- integrierte Helligkeitsregelung über Lichtsensor
- Ansteuerung des LED-WVZ über potentialfreie Kontakte
- LED-WVZ mit zwei rückseitig am Gehäuse befestigten C-Schienen (40/22)
  feuerverzinkt
- LED-Wechselverkehrszeichen komplett anschlussfertig mit Befestigungs
  material zur Mast-Montage an KUBA Signalmast SMP70
- inklusive aller für die Montage benötigten Kleinteile
- inklusive aller nötigen Kleinteile zur Absicherung der Versorgungsspannung
  im  EVU-Teil des Steuergeräts (FI/LS usw.)
- Signalbilder gemäß Anlage 8.

Einschließlich Lieferung und Montage an Grundmast.
Menge: 1,000 St

**01.03.0043 Wechselverkehrszeichen VZ 209-30 in LED-Technik an Peitschenausleger**
Wechselverkehrszeichen VZ 209-30 in LED-Technik Zeichengröße 2.

- LED-WVZ „VZ 209-30” in positiv-Darstellung
- Ronden Ø 600 mm.
- Ronde bestehend aus blauen & weißen LED´s
- Eigenschaften LED-Schild gemäß EN 12966.
- Frontplatte aus Polycarbonat matt schwarz in schlagzäher Ausführung
- LED-Optikscheibe ohne Linsensystem mit glatter Oberfläche ohne Öffnungen
- Gehäuse aus Aluminium ALMg3 pulverbeschichtet nach RAL 7043
- Größe ca. 800 x 810 x 150 mm (h x b x  t)
- bauseitige Anschlußspannung 230 V/AC oder in Schutzkleinspannung
- mit im Schild integrierter Anschluss-Klemmleiste
- LED-Steuerelektronik und Komponenten der Netzversorgung
- integrierte Helligkeitsregelung über Lichtsensor
- Ansteuerung des LED-WVZ über potentialfreie Kontakte
- LED-WVZ mit zwei rückseitig am Gehäuse befestigten C-Schienen (40/22)
  feuerverzinkt
- LED-Wechselverkehrszeichen komplett anschlussfertig mit Befestigungsmaterial zur Peitschen-Montage an KUBA Peitschenausleger SMP 7,0m
- inklusive aller für die Montage benötigten Kleinteile
- inklusive aller nötigen Kleinteile zur Absicherung der Versorgungsspannung
  im  EVU-Teil des Steuergeräts (FI/LS usw.)
- Signalbilder gemäß Anlage 8.

Einschließlich Lieferung und Montage an Peitschenausleger.
Menge: 1,000 St

**01.03.0044 Demont. Steuergerät**
Demontieren und abfahren des vorhandenen Steuergerätes
Die Materialien sind gem. Kreislaufwirtschaftsgesetz zu entsorgen.
Die Entsorgungskosten sind einzurechnen.
Menge: 1,000 St

**01.03.0045 Demont. Sign. 1tlg. 300mm**
Demontieren und abfahren von vorhandenen Signalgeber 1feldig 300mm Leuchtfelddurchmesser. Einschließlich der Befestigungsteile. Die Materialien sind gem. Kreislaufwirtschaftsgesetz zu entsorgen. Die Entsorgungskosten sind einzurechnen.
Menge: 2,000 St

**01.03.0046 Demont. Sign. 3tlg. 200mm**
Demontieren und abfahren von vorhandenen Signalgeber 3feldig 200mm Leuchtfelddurchmesser. Einschließlich der Befestigungsteile. Die Materialien sind gem. Kreislaufwirtschaftsgesetz zu entsorgen. Die Entsorgungskosten sind einzurechnen.
Menge: 2,000 St

**01.03.0047 Demont. Sign. 2tlg. 200mm**
Demontieren und abfahren von vorhandenen Signalgeber 2feldig 200mm Leuchtfelddurchmesser. Einschließlich der Befestigungsteile. Die Materialien sind gem. Kreislaufwirtschaftsgesetz zu entsorgen. Die Entsorgungskosten sind einzurechnen.
Menge: 13,000 St

**01.03.0048 Demont. Sign. 1tlg. 200mm**
Demontieren und abfahren von vorhandenen Signalgeber 1feldig 200mm Leuchtfelddurchmesser. Einschließlich der Befestigungsteile. Die Materialien sind gem. Kreislaufwirtschaftsgesetz zu entsorgen. Die Entsorgungskosten sind einzurechnen.
Menge: 3,000 St

**01.03.0049 Demontage Anforderungstaster / HET**
Demontage der vorhandenen Anforderungstaster / HET.
Die Materialien sind dem AG vor Ort zu übergeben.
Menge: 4,000 St

**01.03.0050 Demontage WVZ**
Demontieren und abfahren von vorhandenen Wechselverkehrszeichen.
Einschließlich der Befestigungsteile. Die Materialien sind gem.
Kreislaufwirtschaftsgesetz zu entsorgen. Die Entsorgungskosten
sind einzurechnen.
Menge: 2,000 St

**01.03.0051 Peitschendemontage (4,00m)**
Demontieren von Peitschen (4.00m)
Menge: 2,000 St

**01.03.0052 Entfernen der vorhandenen Kabel**
Entfernen der vorhandenen Kabel aus den Kabelschutzrohren,
Durchmesser 5 - 30mm.
Die Materialien sind gem. Kreislaufwirtschaftsgesetz zu entsorgen.
Die Entsorgungskosten sind einzurechnen.
Menge: 1200,000 m

**01.03.0053 Stellen eines Sicherungsposten und der Sicherungsaufsicht**
Stellen eines ausgebildeten Sicherungsposten und der Sicherungsaufsicht für die Arbeiten im Gleisbereich der RNV GmbH.
Bei der RNV GmbH dürfen nur Sicherungsposten und/oder Sicherungsaufsichten eingesetzt werden, die entweder nach den Vorschriften der DB AG
ausgebildet sind und die Tauglichkeit entsprechend der DS 107 –
Tauglichkeitsvorschrift - nachweisen können oder aber nach VDV-Schrift 610 inkl. der unternehmensspezifischen Grundlagen der RNV GmbH ausgebildet sind.
Der Prüfungsnachweis ist immer mitzuführen und auf Verlangen dem AG
vorzulegen.
Die Arbeiten sind vorab rechtzeitig bei der RNV GmbH schriftlich anzumelden,
nötige Sicherheitsmaßnahmen sind mit der RNV abzustimmen und
entsprechend umzusetzen.
Die Abrechnung erfolgt nach tatsächlich angefallenem Aufwand, welche mit Stundenzettel zu belegen sind.
Menge: 30,000 h

#### 01.04 Teil B LSA 208 Seckenheimer Hauptstraße / Offenburger Straße

**01.04.0001 Baustelleneinrichtung**
Einrichten, vorhalten und abbauen einer Baustelleneinrichtung
über die gesamte Bauzeit, gemäß aktuell gültiger RSA und ZTV-SA.
Inklusive der Einholung der Verkehrsrechtlichen Anordnung
beim FB 31 Sicherheit und Ordnung.
Für die Arbeiten in der Fahrbahn ist der RSA Regelplan B IV/1
maßgebend.
Menge: 1,000 psch

**01.04.0002 Beistellung Warnleithänger**
Beistellung Warnleithänger (VZ616) zusätzlich zu Pos. 01.04.0001.
Je nach Anforderung der Verkehrsbehörde FB 31 - Sicherheit und Ordnung
(nach RSA Regelplan C II/2)
Menge: 1,000 psch

**01.04.0003 Steuergerät (Ausführung siehe Anlage 4a+4b) ohne EVU-Teil - Kupfer**
Steuergerät (Ausführung siehe Anlage 4a+4b),
mit einer zentralen Steuerungs- / Überwachungseinheit. Das Steuergerät muss ohne größere Umbauten auf mindestens >32 überwachbare Lampenausgänge erweiterbar sein.

Verkehrsrechneranschluss über die Schnittstelle CANTO E mit Modem "MiniFlex SHDSL.bis Dinrail Modem, Modell MF-PAM-RAIL2N-2Eth-24V,V1"
(Auf Grund der bestehenden Infrastruktur des Verkehrsrechners, kommt nur dieses Modell in Frage).

Incl. Dokumentation gemäß Vorbemerkung.
Einschließlich Lieferung und Montage.
Menge: 1,000 St

**01.04.0004 Versuchsaufbau vom oben genannten Steuergerät**
Versuchsaufbau vom oben genannten Steuergerät,  während der
Wertungsphase, in der Verkehrsleitzentrale für die Dauer von 2 Wochen.
Einschließlich Lieferung und Montage.
Menge: 1,000 psch

**01.04.0005 Software ohne Beistellung der LISA+ Datei durch AG (Ausführung siehe Anlage 4a+4b)**
Erstellen, prüfen und einlesen der Software für oben genanntes Steuergerät.
(Ausführung siehe Anlage 4a+4b). Einschließlich Lieferung und Versorgung.
Menge: 1,000 St

**01.04.0006 Revision der Geräteunterlagen**
Revision der Geräteunterlagen
nach örtlicher Aufnahme des betriebsbereiten Endzustandes.
Einschließlich Lieferung und Dokumentation
(3x in Papierform und 1x digital).
Menge: 1,000 St

**01.04.0007 Erstellen, prüfen und einlesen der Software, Versuchsaufbau**
Erstellen, prüfen und einlesen der Software für den Versuchsaufbau vom oben genannten Steuergerät,  während der Wertungsphase, in der
Verkehrsleitzentrale für die Dauer von 2 Wochen.
Einschließlich Lieferung und Versorgung.
Menge: 1,000 psch

**01.04.0008 Funk-Empfangs- und Auswerteeinheit im 2m Band**
Funk-Empfangs- und Auswerteeinheit, für mindestens 16 Meldepunkte, mit Analogfunkempfänger im 2m Band, Frequenz 152,93 MHz, für die selektive
Erfassung der von ÖPNV-Fahrzeugen der RNV GmbH gesendeten seriellen Datentelegramme nach dem VDV Standard R 09.16.
Mit Anschlussmöglichkeit eines weiteren Analogfunkempfängers.
Mit Visualisierung der Funktion, der LSA - Kommunikation und aller
eingehenden, gültigen Anforderungstelegramme.
Mit Ringspeicher (ÖV  Speicher oder Historienspeicher) für mind. 5000
empfangene Funktelegramme mit Datum und Uhrzeit.
Mit serieller Schnittstelle zum Steuergerät.
Der Datentransfer zwischen Ringspeicher, Steuergerät und VSR ist zu
gewährleisten (Siehe Vorbemerkungen 3.10).
Einschließlich Lieferung, Einbau, Verdrahtung und Softwareversorgung.
Menge: 1,000 St

**01.04.0009 Analogfunkempfänger der RNV, im 2m Band als Zusatz**
Analogfunkempfänger für ÖPNV-Fahrzeuge der RNV, im 2m Band, Frequenz 152,93 MHz, zum zusätzlichen Anschluss an die Funk-Empfangs- und
Auswerteeinheit. Einschließlich Lieferung, Verdrahtung, Einbau und
Softwareversorgung.
Menge: 1,000 St

**01.04.0010 Fahrzeug-Sign. 3tlg. 200mm rt/ge/gn in LED-Technik**
Fahrzeug-Signalgeber 3tlg. 200mm Leuchtfelddurchmesser, in Kunststoffbausteinausführung,
Gehäuse grau, Schute schwarz, mit Befestigungsteilen,
nach DIN EN 12368, VDE 0832,
Phantomlichtklasse 5, Schutzklasse IP 65,
Leuchtfelder rot/gelb/grün,
farblose Streuscheiben (Grau),
in Schutzkleinspannung <= 40V in LED-Technik.
Einschließlich Lieferung und Montage.
Menge: 2,000 St

**01.04.0011 Fahrzeug-Sign. 3tlg. 200mm rt/ge/gn in LED-Technik Pfeil gerade**
Fahrzeug-Signalgeber 3tlg. 200mm Leuchtfelddurchmesser, in
Kunststoffbausteinausführung, Gehäuse grau, Schute schwarz, mit
Befestigungsteilen, nach DIN EN 12368, VDE 0832,
Phantomlichtklasse 5, Schutzklasse IP 65,
Leuchtfelder rot/gelb/grün,
farblose Streuscheiben (Grau),
in Schutzkleinspannung <= 40V in LED-Technik
mit Pfeilblende geradeaus.
Einschließlich Lieferung und Montage.
Menge: 4,000 St

**01.04.0012 Fußgänger-Sign. 3tlg. 200mm rt/gn/Leerkammer in LED-Technik**
Fußgänger-Signalgeber 3tlg. 200mm Leuchtfelddurchmesser, in Kunststoffbausteinausführung,
Gehäuse grau, Schute schwarz, mit Befestigungsteilen,
nach DIN EN 12368, VDE 0832,
Phantomlichtklasse 5, Schutzklasse IP 65,
Leuchtfelder rot/grün,
farblose Streuscheiben (Grau),
und eine Leerkammer für Blindenakustik
in Schutzkleinspannung <= 40V in LED-Technik
mit Symbolmaske.
Einschließlich Lieferung und Montage.
Menge: 1,000 St

**01.04.0013 Fußgänger-Sign. 2tlg. 200mm rt/gn in LED-Technik**
Fußgänger-Signalgeber 2tlg. 200mm Leuchtfelddurchmesser, in Kunststoffbausteinausführung,
Gehäuse grau, Schute schwarz, mit Befestigungsteilen,
nach DIN EN 12368, VDE 0832,
Phantomlichtklasse 5, Schutzklasse IP 65,
Leuchtfelder rot/grün,
farblose Streuscheiben (Grau),
in Schutzkleinspannung <= 40V in LED-Technik
mit Symbolmaske.
Einschließlich Lieferung und Montage.
Menge: 1,000 St

**01.04.0014 Radf./Fußgänger-Sign. 3tlg. 200mm rt/gn/Leerkammer in LED-Technik**
Radfahrer / Fußgänger-Signalgeber 3tlg. 200mm Leuchtfelddurchmesser, in Kunststoffbausteinausführung, Gehäuse grau, Schute schwarz, mit
Befestigungsteilen, nach DIN EN 12368, VDE 0832, Phantomlichtklasse 5, Schutzklasse IP 65, Leuchtfelder rot/grün,
farblose Streuscheiben (Grau) und eine Leerkammer für Blindenakustik
in Schutzkleinspannung <= 40V in LED-Technik
mit Symbolmaske.
Einschließlich Lieferung und Montage.
Menge: 2,000 St

**01.04.0015 Blinker-Sign. 1tlg. 200mm ge mit Fußg.-symbol in LED-Technik**
Blinker-Signalgeber 1tlg. 200mm Leuchtfelddurchmesser, in
Kunststoffbausteinausführung, Gehäuse grau, Schute schwarz, mit
Befestigungsteilen, nach DIN EN 12368, VDE 0832, Phantomlichtklasse 5, Schutzklasse IP 65, Leuchtfeld gelb,
farblose Streuscheiben (Grau),
mit schreitendem Fußgängersymbol,
in Schutzkleinspannung <= 40V in LED-Technik
Einschließlich Lieferung und Montage.
Menge: 2,000 St

**01.04.0016 Straba-Sign. 1tlg. 200mm A in LED-Technik**
Straßenbahn-Signalgeber 1tlg. 200mm Leuchtfelddurchmesser, in
Kunststoffbausteinausführung, Gehäuse grau, Schute schwarz, mit
Befestigungsteilen, nach DIN EN 12368, VDE 0832, Phantomlichtklasse 5, Schutzklasse IP 65, Leuchtfeld in weiß A, in Schutzkleinspannung <= 40V in LED-Technik mit Symbolmaske.
Einschließlich Lieferung und Montage.
Menge: 2,000 St

**01.04.0017 Leerkammer 200mm für Kombi 200**
Leerkammer 200mm Leuchtfelddurchmesser, in Kunststoffbausteinausführung,
Gehäuse grau mit Befestigungsteilen.
Einschließlich Lieferung und Montage.
Menge: 1,000 St

**01.04.0018 Seitl. Befestigung für Sign. 200mm**
Satz Teile zur seitlichen Befestigung eines Signalgebers mit 200mm
Leuchtfelddurchmesser. Einschließlich Lieferung und Montage.
Menge: 15,000 St

**01.04.0019 Abstandshalter, Auslage 300mm**
Abstandhalter für bis zu zwei Signalgeberstützhalter.
Rechteckrohr 50/40mm feuerverzinkt.
Auslage 300mm
Einschließlich Lieferung und Montage.
Menge: 2,000 St

**01.04.0020 Peitschen-Halter Sign. 3tlg. 200mm Büg. 89mm**
Satz Teile zum aufhängen eines 3tlg. Signalgebers
mit 200mm Leuchtfelddurchmesser an der Peitsche mit
Befestigungsbügel 89mm.
Einschließlich Lieferung und Montage.
Menge: 2,000 St

**01.04.0021 Peitschenmontage (4,00m)**
Aufsetzen und befestigen von Peitschen (4,00m).
Menge: 2,000 St

**01.04.0022 Lieferung Plattenerder**
Plattenerder,
500 x 1000 x 3 mm, nach DIN EN 50164-2, Edelstahl V4A Werkstoff 1.4571
mit Anschlussfahne 30 x 4 mm, am Ende gebohrt liefern
Menge: 1,000 St

**01.04.0023 Mastvert. mit 20 Federklemmleisten und 3 PE-Federklemmleisten**
Mastverteiler mit 20 Federklemmleisten und 3 PE- Federklemmleisten,
nach DIN VDE 0611.
Einschließlich Lieferung und Montage.
Menge: 4,000 St

**01.04.0024 Mastvert. mit 24 Federklemmleisten und 3 PE-Federklemmleisten**
Mastverteiler mit 24 Federklemmleisten und 3 PE- Federklemmleisten,
nach DIN VDE 0611.
Einschließlich Lieferung und Montage.
Menge: 1,000 St

**01.04.0025 Mastvert. mit 30 Federklemmleisten und 3 PE-Federklemmleisten**
Mastverteiler mit 30 Federklemmleisten und 3 PE- Federklemmleisten,
nach DIN VDE 0611.
Einschließlich Lieferung und Montage.
Menge: 1,000 St

**01.04.0026 Fußgängerdruckknopftaster (BG/BT) Fa. RTB Typ C+ PiT.**
Fußgängerdruckknopftaster
-Blindenanforderung (BG)-

Modell RTB Typ C+ PiT (<=40V) mit Blindentaster, vibrierendem Richtungspfeil und Pilotton, Blindensymbol, in gelbem Kunststoff-Gehäuse.
Einschließlich Lieferung und Montage.

Die Typenfestlegung der Blindeneinrichtungen wurden der Einheitlichkeit
wegen mit dem Badischen Blinden- und Sehbehindertenverbandes abgestimmt.
Menge: 2,000 St

**01.04.0027 Fußgängerdruckknopftaster (BG/BT/T) Fa. RTB Typ I-M+ PiT.**
Fußgängerdruckknopftaster
-Blindenanforderung (BG)-

Modell RTB Typ I-M+ PiT (<=40V)
mit Blindentaster, vibrierendem Richtungspfeil, in gelbem Kunststoff-Gehäuse mit mechanischem Taster und Hand-Symbol.
Einschließlich Lieferung und Montage.

Die Typenfestlegung der Blindeneinrichtungen wurden der Einheitlichkeit
wegen mit dem Badischen Blinden- und Sehbehindertenverbandes abgestimmt.
Menge: 2,000 St

**01.04.0028 Blindengerät-Kombi (BFG/BPG) Fa. RTB Typ Kombi 200.**
Blindengerät - Kombi 200 (BFG/BPG).
Fa. RTB Typ Kombi 200 in <=40V.
Kombiniertes Gerät für Freigabe- und Pilotton, verkehrslärmabhängig,
eingebaut in eine 200mm Signalgebertür, Gehäusefarbe schwarz.
Einschließlich Lieferung und Montage.

Die Typenfestlegung der Blindeneinrichtungen wurden der Einheitlichkeit
wegen mit dem Badischen Blinden- und Sehbehindertenverbandes abgestimmt.
Menge: 4,000 St

**01.04.0029 Fe.-Kabel 2x2x0,8**
Fernmeldeerdkabel, gefüllt A-2YF(L)2Y 2x2x0,8 nach DIN VDE 0816.
Liefern und einziehen.
Menge: 200,000 m

**01.04.0030 Fe.-Kabel 10x2x0,8**
Fernmeldeerdkabel, gefüllt A-2YF(L)2Y 10x2x0,8 nach DIN VDE 0816.
Liefern und einziehen.
Menge: 10,000 m

**01.04.0031 Gel-Verbindungsmuffe GELSNAP-A-10/5-80**
Raychem-Gel-Verbindungsmuffe GELSNAP-A-10/5-80.
Einschließlich Lieferung und Montage.
Die interne Produktprüfung hat ergeben, dass ausschließlich die beschriebenen Muffen die betrieblichen Anforderungen erfüllen
(mehrfaches Öffnen und Schließen sowie Dichtigkeit).
Menge: 3,000 St

**01.04.0032 Starkstromerdkabel NYY-J 3 x 1,5**
Starkstromerdkabel NYY-J 3 x 1,5re nach DIN VDE 0276-603.
Einschließlich Lieferung und Montage.
Menge: 40,000 m

**01.04.0033 Starkstromerdkabel NYY-J 5 x 1,5**
Starkstromerdkabel NYY-J 5 x 1,5re nach DIN VDE 0276-603.
Einschließlich Lieferung und Montage.
Menge: 40,000 m

**01.04.0034 Starkstromerdkabel NYY-J 10 x 1,5**
Starkstromerdkabel NYY-J 10 x 1,5re nach DIN VDE 0276-627.
Einschließlich Lieferung und Montage.
Menge: 50,000 m

**01.04.0035 Starkstromerdkabel NYY-J 19 x 1,5**
Starkstromerdkabel NYY-J 19 x 1,5re nach DIN VDE 0276-627.
Einschließlich Lieferung und Montage.
Menge: 60,000 m

**01.04.0036 Starkstromerdkabel NYY-J 24 x 1,5**
Starkstromerdkabel NYY-J 24 x 1,5re nach DIN VDE 0276-627.
Einschließlich Lieferung und Montage.
Menge: 50,000 m

**01.04.0037 Starkstromerdkabel NYY-J 30 x 1,5**
Starkstromerdkabel NYY-J 30 x 1,5re nach DIN VDE 0276-627.
Einschließlich Lieferung und Montage.
Menge: 40,000 m

**01.04.0038 Kupfererdleitung NYY-J 1 x 10**
Kupfererdleitung NYY-J 1 x 10re nach DIN VDE 0276-603.
Einschließlich Lieferung und Montage.
Menge: 25,000 m

**01.04.0039 Starkstromerdkabel NYY-J 3 x 10**
Starkstromerdkabel NYY-J 3 x 10re nach DIN VDE 0276-603.
Einschließlich Lieferung und Montage.
Menge: 5,000 m

**01.04.0040 Demont. Steuergerät**
Demontieren und abfahren des vorhandenen Steuergerätes
Die Materialien sind gem. Kreislaufwirtschaftsgesetz zu entsorgen.
Die Entsorgungskosten sind einzurechnen.
Menge: 1,000 St

**01.04.0041 Demont. Sign. 3tlg. 200mm**
Demontieren und abfahren von vorhandenen Signalgeber 3feldig 200mm Leuchtfelddurchmesser. Einschließlich der Befestigungsteile. Die Materialien sind gem. Kreislaufwirtschaftsgesetz zu entsorgen. Die Entsorgungskosten sind einzurechnen.
Menge: 6,000 St

**01.04.0042 Demont. Sign. 2tlg. 200mm**
Demontieren und abfahren von vorhandenen Signalgeber 2feldig 200mm Leuchtfelddurchmesser. Einschließlich der Befestigungsteile. Die Materialien sind gem. Kreislaufwirtschaftsgesetz zu entsorgen. Die Entsorgungskosten sind einzurechnen.
Menge: 4,000 St

**01.04.0043 Demont. Sign. 1tlg. 200mm**
Demontieren und abfahren von vorhandenen Signalgeber 1feldig 200mm Leuchtfelddurchmesser. Einschließlich der Befestigungsteile. Die Materialien sind gem. Kreislaufwirtschaftsgesetz zu entsorgen. Die Entsorgungskosten sind einzurechnen.
Menge: 4,000 St

**01.04.0044 Demontage Anforderungstaster**
Demontage der vorhandenen Anforderungstaster.
Die Materialien sind dem AG vor Ort zu übergeben.
Menge: 2,000 St

**01.04.0045 Peitschendemontage (4,00m)**
Demontieren von Peitschen (4.00m)
Menge: 2,000 St

**01.04.0046 Entfernen der vorhandenen Kabel**
Entfernen der vorhandenen Kabel aus den Kabelschutzrohren,
Durchmesser 5 - 30mm. Die Materialien sind gem. Kreislaufwirtschaftsgesetz zu entsorgen. Die Entsorgungskosten sind einzurechnen.
Menge: 800,000 m

#### 01.05 Teil C Wartung - LSA 206

*Hinweis: Die Wartung der Lichtsignalanlage wird nach Erhalt der Wartungsnachweise vergütet*
Die Wartung der Lichtsignalanlage nach den aktuell gültigen Vorschriften
(DIN-VDE, RILSA, StVO, Herstellervorgaben) wird nach Erhalt der
Wartungsnachweise vergütet.

Die Anfahrt und Verkehrssicherung für die Wartungsarbeiten ist in die einzelnen Positionen mit einzukalkulieren.

Kleinmaterial bis zu einem Wert von 50,-€ und Reinigungsmittel sind mit
einzukalkulieren.

Die Störungsbeseitigung hat innerhalb 2 Stunden nach telefonischer
Aufforderung vor Ort zu erfolgen (Mo.-Fr. zwischen 7 und 20 Uhr).
Die Entstörung ist durch elektrotechnisch ausgebildetes und an den Anlagen geschultes Fachpersonal durchzuführen. Benötigte Ersatzteile sind mit
zu führen.

Ersatzteile werden auf Nachweis mit Preisbeleg, zusätzliche Leistungen
werden gesondert und mit der Fahrtkostenpauschale auf Nachweis vergütet.

**01.05.0001 Monatliche pauschale Steuergerät**
Monatliche pauschale Wartungsgebühr für das Steuergerät
Menge: 48,000 Mt

**01.05.0002 Monatliche pauschale Leuchtfelder 200mm**
Monatliche pauschale Wartungsgebühr für 52 Leuchtfelder 200mm
Menge: 48,000 Mt

**01.05.0003 Monatliche pauschale Leuchtfelder 200mm an Peitschenausleger**
Monatliche pauschale Wartungsgebühr für 11 Leuchtfelder 200mm an
Peitschenausleger
Menge: 48,000 Mt

**01.05.0004 Monatliche pauschale für Blindentaster / Akustik**
Monatliche pauschale Wartungsgebühr für 20 Blindeneinrichtungen
(Taster + Akustik Fa. RTB)
Menge: 48,000 Mt

**01.05.0005 Monatliche pauschale für Detektoren**
Monatliche pauschale Wartungsgebühr für 1 Detektoren (Induktionsschleifen)
Menge: 48,000 Mt

**01.05.0006 Monatliche pauschale für Meldepunkte**
Monatliche pauschale Wartungsgebühr für 6 Meldepunkte (Busfunk)
Menge: 48,000 Mt

**01.05.0007 Monatliche Pauschale für ÖPNV-Anforderungen**
Monatliche pauschale Wartungsgebühr für 6 ÖPNV-Anforderungen (Koppelspulen)
Menge: 48,000 Mt

**01.05.0008 Fahrkostenpauschale**
Fahrkostenpauschale
Anfahrt- und Lohnkostenpauschale einschließlich aller Zuschläge
für die An- und Abfahrt zur Beseitigung einer Störung bzw. Schadens,
incl. Lohnkosten.
Menge: 1,000 St

#### 01.06 Teil C Wartung - LSA 207

*Hinweis: Die Wartung der Lichtsignalanlage wird nach Erhalt der Wartungsnachweise vergütet*
Die Wartung der Lichtsignalanlage nach den aktuell gültigen Vorschriften
(DIN-VDE, RILSA, StVO, Herstellervorgaben)
wird nach Erhalt der Wartungsnachweise vergütet.

Die Anfahrt und Verkehrssicherung für die Wartungsarbeiten ist in die einzelnen
Positionen mit einzukalkulieren.

Kleinmaterial bis zu einem Wert von 50,-€ und Reinigungsmittel sind
mit einzukalkulieren.

Die Störungsbeseitigung hat innerhalb 2 Stunden nach telefonischer
Aufforderung vor Ort zu erfolgen (Mo.-Fr. zwischen 7 und 20 Uhr).
Die Entstörung ist durch elektrotechnisch ausgebildetes und an den Anlagen geschultes Fachpersonal durchzuführen. Benötigte Ersatzteile sind mit
zu führen.

Ersatzteile werden auf Nachweis mit Preisbeleg, zusätzliche Leistungen
werden gesondert und mit der Fahrtkostenpauschale auf Nachweis vergütet.

**01.06.0001 Monatliche pauschale Steuergerät**
Monatliche pauschale Wartungsgebühr für das Steuergerät
Menge: 48,000 Mt

**01.06.0002 Monatliche pauschale Leuchtfelder 300mm**
Monatliche pauschale Wartungsgebühr für 2 Leuchtfelder 300mm
Menge: 48,000 Mt

**01.06.0003 Monatliche pauschale Leuchtfelder 200mm**
Monatliche pauschale Wartungsgebühr für 23 Leuchtfelder 200mm
Menge: 48,000 Mt

**01.06.0004 Monatliche pauschale Leuchtfelder 200mm an Peitschenausleger**
Monatliche pauschale Wartungsgebühr für 12 Leuchtfelder 200mm an
Peitschenausleger
Menge: 48,000 Mt

**01.06.0005 Monatliche pauschale für Blindentaster / Akustik**
Monatliche pauschale Wartungsgebühr für 4 Blindeneinrichtungen
(Taster + Akustik Fa. RTB)
Menge: 48,000 Mt

**01.06.0006 Monatliche pauschale für Meldepunkte**
Monatliche pauschale Wartungsgebühr für 3 Meldepunkte (Busfunk)
Menge: 48,000 Mt

**01.06.0007 Monatliche Pauschale für ÖPNV-Anforderungen**
Monatliche pauschale Wartungsgebühr für 10 ÖPNV-Anforderungen (Koppelspulen, HET)
Menge: 48,000 Mt

**01.06.0008 Monatliche pauschale Wechselverkehrszeichen**
Monatliche pauschale Wartungsgebühr für 2 Wechselverkehrszeichen
Menge: 48,000 Mt

**01.06.0009 Fahrkostenpauschale**
Fahrkostenpauschale
Anfahrt- und Lohnkostenpauschale einschließlich aller Zuschläge
für die An- und Abfahrt zur Beseitigung einer Störung bzw. Schadens,
incl. Lohnkosten.
Menge: 1,000 St

#### 01.07 Teil C Wartung - LSA 208

*Hinweis: Die Wartung der Lichtsignalanlage wird nach Erhalt der Wartungsnachweise vergütet*
Die Wartung der Lichtsignalanlage nach den aktuell gültigen Vorschriften
(DIN-VDE, RILSA, StVO, Herstellervorgaben) wird nach Erhalt der
Wartungsnachweise vergütet.

Die Anfahrt und Verkehrssicherung für die Wartungsarbeiten ist in die einzelnen
Positionen mit einzukalkulieren.

Kleinmaterial bis zu einem Wert von 50,-€ und Reinigungsmittel sind mit
einzukalkulieren.

Die Störungsbeseitigung hat innerhalb 2 Stunden nach telefonischer
Aufforderung vor Ort zu erfolgen (Mo.-Fr. zwischen 7 und 16 Uhr).
Die Entstörung ist durch elektrotechnisch ausgebildetes und an den Anlagen geschultes Fachpersonal durchzuführen. Benötigte Ersatzteile sind mit
zu führen.

Ersatzteile werden auf Nachweis mit Preisbeleg, zusätzliche Leistungen
werden gesondert und mit der Fahrtkostenpauschale auf Nachweis vergütet.

**01.07.0001 Monatliche pauschale Steuergerät**
Monatliche pauschale Wartungsgebühr für das Steuergerät
Menge: 48,000 Mt

**01.07.0002 Monatliche pauschale Leuchtfelder 200mm**
Monatliche pauschale Wartungsgebühr für 24 Leuchtfelder 200mm
Menge: 48,000 Mt

**01.07.0003 Monatliche pauschale Leuchtfelder 200mm an Peitschenausleger**
Monatliche pauschale Wartungsgebühr für 6 Leuchtfelder 200mm an
Peitschenausleger
Menge: 48,000 Mt

**01.07.0004 Monatliche pauschale für Blindentaster / Akustik**
Monatliche pauschale Wartungsgebühr für 8 Blindeneinrichtungen
(Taster + Akustik Fa. RTB)
Menge: 48,000 Mt

**01.07.0005 Monatliche pauschale für Detektoren**
Monatliche pauschale Wartungsgebühr für 3 Detektoren (Induktionsschleifen)
Menge: 48,000 Mt

**01.07.0006 Monatliche pauschale für Meldepunkte**
Monatliche pauschale Wartungsgebühr für 4 Meldepunkte (Busfunk)
Menge: 48,000 Mt

**01.07.0007 Fahrkostenpauschale**
Fahrkostenpauschale
Anfahrt- und Lohnkostenpauschale einschließlich aller Zuschläge
für die An- und Abfahrt zur Beseitigung einer Störung bzw. Schadens,
incl. Lohnkosten.
Menge: 1,000 St

#### 01.08 Teil D prov. LSA 206

**01.08.0001 Lichtsignalanlage für Bauzwischenzustände (gem. Anlage 5)**
Signalanlage für Bauzwischenzustände gemäß VTU (Anlage 5) des AG
herstellen.
Signalanlage TYP D mit DCF-Empfänger (gemäß BAST, DIN VDE 0832,
RiLSA, TL transportable LSA) betriebsfertig errichten, abbauen und von der Baustelle entfernen.
Einschließlich Inbetriebnahme, Dokumentation und Einholung der
Verkehrsrechtlichen Anordnung für Auf- und Abbau.
Die Verkehrssicherung ist nach RSA Regelplan B IV/1 einzukalkulieren.
Das Vorhalten und Betreiben der Signalanlage wird gesondert vergütet.

Technische Details:

- Bereitstellung Netzanschluss bauseits über Schukosteckdose (LS B10A)
- inkl. aller benötigter transportabler Masten + Ausleger
- Luftverkabelung teilweise über Oberleitung, Abstimmung mit RNV erforderlich
- Luftverkabelung muss mit ausreichend Reserven ausgelegt sein
- bestehende Kabelschächte sind freizuhalten
- Herstellung der Signalprogramme und Gerätesoftware
- 17 Signalgruppen
- 3 Festzeitprogramme
- Signalzeitenpläne gemäß Betriebszeitentabelle DCF gesteuert
- 10x KFZ-Signal 3-feldig 200mm Rt/Ge/Gn in LED-Technik
  (Schablone siehe VTU)
- 1x KFZ-Signal 2-feldig 200mm Rt/Ge in LED-Technik
- 10x FU-Signal 2-feldig 200mm Rt/Gn in LED-Technik + FU-Schablone
- 1x FU-Blinker 1-feldig 200mm Ge in LED-Technik + FU-Schablone
- 2x Strab-Signal 3-feldig 200mm Weiß in LED-Technik Gesp./Acht./Frei
- 1x Strab-Signal 1-feldig 200mm Weiß in LED-Technik Permissiv
Menge: 1,000 psch

**01.08.0002 Lichtsignalanlage vorhalten**
davor genannten Lichtsignalanlage vorhalten und betreiben

 Enstörzeiten der LSA:
- Mo.-Fr. 5-24 Uhr, Sa. 6-21 Uhr, So. 9-20 Uhr
- Die Störungsbeseitigung hat innerhalb von 2 Stunden nach telefonischer Aufforderung/Störungsmeldung vor Ort zu erfolgen.
- Die Entstörung ist durch elektrotechnisch ausgebildetes und an den Anlagen geschultes Personal durchzuführen.Benötigte Ersatzteile sind mitzuführen
Menge: 12,000 d

**01.08.0003 Baubedingte Umsetzung transportabler Masten**
Baubedingte Umsetzung transportabler Masten
inkl. aller Nebenarbeiten, Fahrzeugen und Personal
Menge: 1,000 St

**01.08.0004 Stellen eines Sicherungsposten und der Sicherungsaufsicht**
Stellen eines ausgebildeten Sicherungsposten und der Sicherungsaufsicht für die Arbeiten im Gleisbereich der RNV GmbH.
Bei der RNV GmbH dürfen nur Sicherungsposten und/oder
Sicherungsaufsichten eingesetzt werden, die entweder nach den Vorschriften der DB AG ausgebildet sind und die Tauglichkeit entsprechend der
DS 107 – Tauglichkeitsvorschrift - nachweisen können oder aber nach
VDV-Schrift 610 inkl. der unternehmensspezifischen Grundlagen der
RNV GmbH ausgebildet sind.

Der Prüfungsnachweis ist immer mitzuführen und auf Verlangen dem AG
vorzulegen.

Die Arbeiten sind vorab rechtzeitig bei der RNV GmbH schriftlich anzumelden,
nötige Sicherheitsmaßnahmen sind mit der RNV abzustimmen und
entsprechend umzusetzen.

Die Abrechnung erfolgt nach tatsächlich angefallenem Aufwand, welche mit Stundenzettel zu belegen sind.
Menge: 16,000 h

#### 01.09 Teil D prov. LSA 207

**01.09.0001 Lichtsignalanlage für Bauzwischenzustände (gem. Anlage 6)**
Signalanlage für Bauzwischenzustände gemäß VTU (Anlage 6) des
AG herstellen.
Signalanlage TYP D mit DCF-Empfänger (gemäß BAST, DIN VDE 0832,
RiLSA, TL transportable LSA) betriebsfertig errichten, abbauen und von der Baustelle entfernen.
Einschließlich Inbetriebnahme, Dokumentation und Einholung der
Verkehrsrechtlichen Anordnung für Auf- und Abbau.
Die Verkehrssicherung ist nach RSA Regelplan B IV/1 einzukalkulieren.
Das Vorhalten und Betreiben der Signalanlage wird gesondert vergütet.

Technische Details:

- Bereitstellung Netzanschluss bauseits über Schukosteckdose (LS B10A)
- inkl. aller benötigter transportabler Masten + Ausleger
- Luftverkabelung teilweise über Oberleitung, Abstimmung mit RNV erforderlich
- Luftverkabelung muss mit ausreichend Reserven ausgelegt sein
- bestehende Kabelschächte sind freizuhalten
- Herstellung der Signalprogramme und Gerätesoftware
- 11 Signalgruppen
- 3 Festzeitprogramme
- Signalzeitenpläne gemäß Betriebszeitentabelle DCF gesteuert
- 8x KFZ-Signal 2-feldig 200mm Rt/Ge in LED-Technik
- 2x FU-Signal 2-feldig 200mm Rt/Gn in LED-Technik + FU-Schablone
- 2x FU-Blinker 1-feldig 200mm Ge in LED-Technik + FU-Schablone
- 2x Strab-Signal 3-feldig 200mm Weiß in LED-Technik Gesp./Acht./Frei
- 1x Strab-Signal 2-feldig 200mm Weiß in LED-Technik Gesp./Frei
- 2x Gelbblinker 1-feldig 200mm Ge in LED-Technik
Menge: 1,000 psch

**01.09.0002 Lichtsignalanlage vorhalten**
davor genannten Lichtsignalanlage vorhalten und betreiben

 Enstörzeiten der LSA:
- Mo.-Fr. 5-24 Uhr, Sa. 6-21 Uhr, So. 9-20 Uhr
- Die Störungsbeseitigung hat innerhalb von 2 Stunden nach telefonischer Aufforderung/Störungsmeldung vor Ort zu erfolgen.
- Die Entstörung ist durch elektrotechnisch ausgebildetes und an den Anlagen geschultes Personal durchzuführen.Benötigte Ersatzteile sind mitzuführen
Menge: 12,000 d

**01.09.0003 Baubedingte Umsetzung transportabler Masten**
Baubedingte Umsetzung transportabler Masten
inkl. aller Nebenarbeiten, Fahrzeugen und Personal
Menge: 1,000 St

**01.09.0004 Stellen eines Sicherungsposten und der Sicherungsaufsicht**
Stellen eines ausgebildeten Sicherungsposten und der Sicherungsaufsicht für die Arbeiten im Gleisbereich der RNV GmbH.
Bei der RNV GmbH dürfen nur Sicherungsposten und/oder
Sicherungsaufsichten eingesetzt werden, die entweder nach den Vorschriften der DB AG ausgebildet sind und die Tauglichkeit entsprechend der
DS 107 – Tauglichkeitsvorschrift - nachweisen können oder aber nach
VDV-Schrift 610 inkl. der unternehmensspezifischen Grundlagen der RNV GmbH ausgebildet sind.

Der Prüfungsnachweis ist immer mitzuführen und auf Verlangen dem AG
vorzulegen.

Die Arbeiten sind vorab rechtzeitig bei der RNV GmbH schriftlich anzumelden,
nötige Sicherheitsmaßnahmen sind mit der RNV abzustimmen und
entsprechend umzusetzen.

Die Abrechnung erfolgt nach tatsächlich angefallenem Aufwand, welche mit Stundenzettel zu belegen sind.
Menge: 16,000 h

#### 01.10 Teil D prov. LSA 208

**01.10.0001 Lichtsignalanlage für Bauzwischenzustände (gem. Anlage 7)**
Signalanlage für Bauzwischenzustände gemäß VTU (Anlage 7) des
AG herstellen.
Signalanlage TYP D mit DCF-Empfänger (gemäß BAST, DIN VDE 0832,
RiLSA, TL transportable LSA) betriebsfertig errichten, abbauen und von der Baustelle entfernen.
Einschließlich Inbetriebnahme, Dokumentation und Einholung der
Verkehrsrechtlichen Anordnung für Auf- und Abbau.
Die Verkehrssicherung ist nach RSA Regelplan B IV/1 einzukalkulieren.
Das Vorhalten und Betreiben der Signalanlage wird gesondert vergütet.

Technische Details:

- Bereitstellung Netzanschluss bauseits über Schukosteckdose (LS B10A)
- inkl. aller benötigter transportabler Masten + Ausleger
- Luftverkabelung muss mit ausreichend Reserven ausgelegt sein
- bestehende Kabelschächte sind freizuhalten
- Herstellung der Signalprogramme und Gerätesoftware
- 6 Signalgruppen
- 3 Festzeitprogramme
- Signalzeitenpläne gemäß Betriebszeitentabelle DCF gesteuert
- 6x KFZ-Signal 3-feldig 200mm Rt/Ge/Gn in LED-Technik
  (Schablone siehe VTU)
- 2x FU-Signal 2-feldig 200mm Rt/Gn in LED-Technik + FU-Schablone
- 2x FU-Signal 2-feldig 200mm Rt/Gn in LED-Technik + Kombi-Schablone
- 2x FU-Blinker 1-feldig 200mm Ge in LED-Technik + FU-Schablone
Menge: 1,000 psch

**01.10.0002 Lichtsignalanlage vorhalten**
davor genannten Lichtsignalanlage vorhalten und betreiben

 Enstörzeiten der LSA:
- Mo.-Fr. 5-24 Uhr, Sa. 6-21 Uhr, So. 9-20 Uhr
- Die Störungsbeseitigung hat innerhalb von 2 Stunden nach telefonischer Aufforderung/Störungsmeldung vor Ort zu erfolgen.
- Die Entstörung ist durch elektrotechnisch ausgebildetes und an den Anlagen geschultes Personal durchzuführen.Benötigte Ersatzteile sind mitzuführen
Menge: 12,000 d

**01.10.0003 Baubedingte Umsetzung transportabler Masten**
Baubedingte Umsetzung transportabler Masten
inkl. aller Nebenarbeiten, Fahrzeugen und Personal
Menge: 1,000 St
